# Puerta principal de 205x60x3,8 cm

- Propiedad del archivo: CYPE INGENIEROS, S.A.
- Formato: FIEBDC-3/2002
- Ámbito geográfico: Ecuador
- Costes indirectos: 3.00 %
- Gastos generales: 13.00 %
- Beneficio industrial: 6.00 %
- IVA: 12.00 %

**LPM200** Ud Puerta principal de 205x60x3,8 cm, hoja con bastidor, refuerzos y paneles de madera maciza de laurel, acabada en crudo para barnizar en obra; marco de madera maciza; tapamarcos del mismo material y acabado que la hoja.
Suministro y colocación de puerta principal de 205x60x3,8 cm, hoja con bastidor, refuerzos y paneles de madera maciza de laurel, acabada en crudo para barnizar en obra; marco de madera maciza. Incluso tapamarcos del mismo material y acabado que la hoja, herrajes de colgar, cierre y manija sobre escudo largo de latón negro brillo, serie básica, ajuste de la hoja, fijación de los herrajes y ajuste final. Totalmente montada y probada.
Incluye: Colocación, aplomado y nivelación de marcos. Recibido a la obra de los elementos de fijación de marcos. Colocación de los herrajes de colgar. Colocación de la hoja. Colocación de los herrajes de cierre. Colocación de accesorios.
Criterio de medición de proyecto: Número de unidades previstas, según documentación gráfica de Proyecto.
Criterio de medición de obra: Se medirá el número de unidades realmente ejecutadas según especificaciones de Proyecto.

| Código | Ud | Descripción | Rendimiento | Precio | Importe |
|---|---|---|---|---|---|
| mt22aap012a | Ud | Marco de madera maciza, para puerta de una hoja, con elementos de fijación. (material) | 1.000 | 25.71 | 25.71 |
| mt22pec010a | Ud | Hoja de puerta principal panelada, compuesta por bastidor, refuerzos y paneles de madera maciza de laurel, acabada en crudo para barnizar en obra, 205x60x3,8 cm, según NTE INEN 1 995, incluso tapamarcos, para puerta abatible. (material) | 1.000 | 96.63 | 96.63 |
| mt23ial010a | Ud | Bisagra de seguridad de 140x70 mm, en latón negro brillo, para puerta principal. (material) | 4.000 | 6.58 | 26.32 |
| mt23ppb031 | Ud | Tornillo de latón 21/35 mm. (material) | 24.000 | 0.07 | 1.68 |
| mt23ppa010 | Ud | Cerradura de embutir, frente, accesorios y tornillos de atado, para puerta principal. (material) | 1.000 | 21.28 | 21.28 |
| mt23hal010a | Ud | Juego de manija y escudo largo en el interior, en latón negro brillo, serie básica, para puerta principal. (material) | 1.000 | 12.37 | 12.37 |
| mt23hal020a | Ud | Tiradera exterior con escudo en latón negro brillo, serie básica, para puerta principal. (material) | 1.000 | 9.66 | 9.66 |
| mt23hal100a | Ud | Mirilla óptica gran angular de 14 mm de diámetro y 35 a 60 mm de longitud, con tapa incorporada y acabado en latón negro brillo, serie básica, para puerta principal. (material) | 1.000 | 1.22 | 1.22 |
| mo017 | h | Carpintero. (mano de obra) | 1.667 | 3.81 | 6.35 |
| mo058 | h | Ayudante carpintero. (mano de obra) | 1.667 | 2.38 | 3.97 |
| % | % | Herramienta menor | 2 % | 205.19 | 4.10 |
|  |  | Costes directos |  |  | 209.29 |
