# Impermeabilización mediante una mano de fondo de pintura impermeabilizante bicomponente

- Propiedad del archivo: CYPE INGENIEROS, S.A.
- Formato: FIEBDC-3/2002
- Ámbito geográfico: Ecuador
- Divisa: USD
- Costes indirectos: 3.00 %
- Gastos generales: 13.00 %
- Beneficio industrial: 6.00 %
- IVA: 12.00 %

**NIR020** m² Impermeabilización mediante una mano de fondo de pintura impermeabilizante bicomponente, a base de resina epoxi y betún, diluida con un 25% de agua, y una mano de acabado con el mismo producto sin diluir, con un rendimiento de 0,25 kg/m² cada mano.
Formación de revestimiento bituminoso mediante la aplicación con brocha, rodillo o pistola, de una mano de fondo de pintura impermeabilizante bicomponente, a base de resina epoxi y betún, diluida con un 25% de agua, y una mano de acabado con el mismo producto sin diluir, con un rendimiento de 0,25 kg/m² cada mano. Incluso parte proporcional de limpieza de la superficie soporte y preparación de la mezcla.
Incluye: Limpieza general de la superficie soporte. Preparación de la mezcla. Aplicación de la mano de fondo.
Criterio de medición de proyecto: Superficie medida según documentación gráfica de Proyecto.
Criterio de medición de obra: Se medirá la superficie realmente ejecutada según especificaciones de Proyecto.

| Código | Ud | Descripción | Rendimiento | Precio | Importe |
|---|---|---|---|---|---|
| mt27upx200a | kg | Pintura impermeabilizante bicomponente, a base de resina epoxi y betún, para aplicar con brocha, rodillo o pistola. (material) | 0.500 | 6.98 | 3.49 |
| mo032 | h | Aplicador de productos impermeabilizantes. (mano de obra) | 0.166 | 6.69 | 1.11 |
| mo070 | h | Ayudante aplicador de productos impermeabilizantes. (mano de obra) | 0.166 | 4.23 | 0.70 |
| % | % | Herramienta menor | 2 % | 5.30 | 0.11 |
|  |  | Costes directos |  |  | 5.41 |
