# Piso de baldosas cerámicas colocadas en capa gruesa

- Propiedad del archivo: CYPE Ingenieros S.A.
- Formato: FIEBDC-3/2016
- Programa: Generador de precios de la construcción. CYPE Ingenieros, S.A.
- Fecha: 08/12/2022
- Ámbito geográfico: Ecuador
- Divisa: USD
- Costes indirectos: 3 %
- Gastos generales: 13 %
- Beneficio industrial: 6 %
- IVA: 12 %

## R Revestimientos

### RS Pisos

#### RSG De baldosas cerámicas

**RSG011** m² Piso de baldosas cerámicas colocadas en capa gruesa.
Suministro y ejecución de piso mediante el método de colocación en capa gruesa, de baldosas cerámicas de gres esmaltado, de 30x30 cm, 8 €/m², capacidad de absorción de agua E<3%, con resistencia al deslizamiento muy baja; recibidas con mortero de cemento 1:6 de 3 cm de espesor y rejuntadas con mortero de juntas cementoso tipo L, color blanco, para juntas de hasta 3 mm, recibidas con maza de goma sobre una capa semiseca de mortero de cemento 1:6 de 3 cm de espesor, humedecida y espolvoreada superficialmente con cemento; y rejuntadas con mortero de juntas cementoso tipo L, color blanco, para juntas de hasta 3 mm, dispuesto todo el conjunto sobre una capa de separación o desolidarización de arena o gravilla (no incluida en este precio). Incluso replanteos, cortes, formación de juntas perimetrales continuas, de anchura no menor de 5 mm, en los límites con paredes, columnas exentas y elevaciones de nivel y, en su caso, juntas de partición y juntas estructurales existentes en el soporte, eliminación del material sobrante del rejuntado y limpieza final del piso.
Incluye: Replanteo de los niveles de acabado. Replanteo de la disposición de las piezas y juntas de movimiento. Extendido de la capa de mortero. Espolvoreo de la superficie de mortero con cemento. Colocación de las baldosas a punta de bailejo. Formación de juntas de partición, perimetrales y estructurales. Rejuntado. Eliminación y limpieza del material sobrante. Limpieza final del piso.
Criterio de medición de proyecto: Superficie útil, medida según documentación gráfica de Proyecto. No se ha incrementado la medición por roturas y recortes, ya que en la descomposición se ha considerado un 5% más de piezas.
Criterio de medición de obra: Se medirá la superficie realmente ejecutada según especificaciones de Proyecto.

| Código | Ud | Descripción | Rendimiento | Precio | Importe |
|---|---|---|---|---|---|
| mt09mor010c | m³ | Mortero de cemento CEM II/B-P 32,5 N tipo M-5, confeccionado en obra con 250 kg/m³ de cemento y una proporción en volumen 1/6. (material) | 0.03 | 131.92 | 3.958 |
| mt18bde020ag800 | m² | Baldosa cerámica de gres esmaltado, 30x30 cm, $ 8,00/m², capacidad de absorción de agua E<3%. (material) | 1.05 | 8.72 | 9.156 |
| mt09mcp020bE | kg | Mortero de juntas cementoso, tipo L, color blanco, para juntas de hasta 3 mm, a base de cemento blanco de alta resistencia y aditivos especiales, para rejuntado de piezas cerámicas con grado de absorción medio-alto. (material) | 0.15 | 1.85 | 0.278 |
| mo023 | h | Colocador de pisos. (mano de obra) | 0.302 | 8.84 | 2.670 |
| mo061 | h | Ayudante colocador de pisos. (mano de obra) | 0.151 | 5.67 | 0.856 |
| % | % | Herramienta menor | 2 % | 16.918 | 0.338 |
|  |  | Costes directos |  |  | 17.256 |

Residuos:
- colocación: mt09mor010c; factor de residuo 0.012
- colocación: mt18bde020ag800 Baldosa cerámica de gres esmaltado, 30x30 cm, $ 8,00/m², capacidad de absorción de agua E<3%; factor de residuo 0.0685579
- colocación: mt09mcp020bE; factor de residuo 0.07

## Recursos

**mt09mor010c** m³ Mortero de cemento CEM II/B-P 32,5 N tipo M-5
Datos técnicos: Coste energético 3724.000 MJ; Emisión de CO2 323.000 kg; Código LER 17 01 01; Masa del elemento 1900 kg; Volumen 1.266667 m3

**mt18bde020ag800** m² Baldosa cerámica de gres esmaltado, 30x30 cm, $ 8,00/m², capacidad de absorción de agua E<3%
Datos técnicos: Coste energético 234.353 MJ; Emisión de CO2 11.512 kg; Código LER 17 01 03; Masa del elemento 20 kg; Volumen 0.016 m3
Residuos:
- embalaje: re150101 Envases de papel y cartón. (componente de residuo); rendimiento 0.18 kg; Código LER 15 01 01; Masa del elemento 1 kg; Volumen 0.001333 m3
- embalaje: re170201 Madera. (componente de residuo); rendimiento 0.022 kg; Código LER 17 02 01; Masa del elemento 1 kg; Volumen 0.000909 m3

**mt09mcp020bE** kg Mortero de juntas cementoso
Datos técnicos: Coste energético 7.725 MJ; Emisión de CO2 0.576 kg; Código LER 17 09 04; Masa del elemento 1 kg; Volumen 0.000667 m3
Residuos:
- embalaje: re150101 Envases de papel y cartón; rendimiento 0.02 kg
- embalaje: re170201 Madera; rendimiento 0.005 kg
- embalaje: re170203 Plástico. (componente de residuo); rendimiento 0.008 kg; Código LER 17 02 03; Masa del elemento 1 kg; Volumen 0.001667 m3
