# Barredera flexible de PVC, de 100x25 mm, fijado con adhesivo

- Propiedad del archivo: CYPE INGENIEROS, S.A.
- Formato: FIEBDC-3/2002
- Ámbito geográfico: Ecuador
- Divisa: USD
- Costes indirectos: 3.00 %
- Gastos generales: 13.00 %
- Beneficio industrial: 6.00 %
- IVA: 12.00 %

**RSS100** m Barredera flexible de PVC, de 100x25 mm, fijado con adhesivo.
Barredera flexible de PVC, de 100x25 mm, color. Incluso limpieza y preparación de la superficie soporte, replanteo y fijación de la barredera con adhesivo.
Incluye: Limpieza y preparación de la superficie soporte. Replanteo. Corte, colocación y fijación de la barredera.
Criterio de medición de proyecto: Longitud medida según documentación gráfica de Proyecto, sin incluir huecos de puertas. No se ha incrementado la medición por roturas y recortes, ya que en la descomposición se ha considerado un 5% más de piezas.
Criterio de medición de obra: Se medirá la longitud realmente ejecutada según especificaciones de Proyecto.

| Código | Ud | Descripción | Rendimiento | Precio | Importe |
|---|---|---|---|---|---|
| mt18dww020a | l | Adhesivo de cloropreno, de base solvente monocomponente. (material) | 0.100 | 6.96 | 0.70 |
| mt18rpv010e | m | Barredera flexible de PVC, de 100x25 mm, color, suministrado en rollos de 50 m de longitud. (material) | 1.050 | 7.06 | 7.41 |
| mo026 | h | Instalador de revestimientos flexibles. (mano de obra) | 0.084 | 7.18 | 0.60 |
| % | % | Herramienta menor | 2 % | 8.71 | 0.17 |
|  |  | Costes directos |  |  | 8.88 |
