# Vallado de predio, de tela metálica de alambre ondulado

- Propiedad del archivo: CYPE Ingenieros S.A.
- Formato: FIEBDC-3/2016
- Programa: Generador de precios de la construcción. CYPE Ingenieros, S.A.
- Fecha: 25/06/2024
- Ámbito geográfico: Ecuador
- Divisa: USD
- Costes indirectos: 3 %
- Gastos generales: 13 %
- Beneficio industrial: 6 %
- IVA: 12 %

## U Urbanización interior del predio

### UV Cerramientos exteriores

#### UVS Telas metálicas onduladas

**UVS010** m Vallado de predio, de tela metálica de alambre ondulado.
Vallado de predio formado por tela metálica de alambre ondulado diagonal, de 10 mm de paso de malla y 1,3 mm de diámetro, acabado galvanizado y postes de acero galvanizado de 48 mm de diámetro y 1 m de altura, empotrados en dados de hormigón, en pozos excavados en el terreno. Incluso accesorios para la fijación de la tela metálica a los postes metálicos.
Incluye: Replanteo. Excavación de pozos en el terreno. Colocación de los postes en los pozos. Vaciado del hormigón. Aplomado y alineación de los postes y tornapuntas. Colocación de la malla.
Criterio de medición de proyecto: Longitud medida según documentación gráfica de Proyecto, deduciendo los huecos de longitud mayor de 1 m.
Criterio de medición de obra: Se medirá la longitud realmente ejecutada según especificaciones de Proyecto, deduciendo los huecos de longitud mayor de 1 m.

| Código | Ud | Descripción | Rendimiento | Precio | Importe |
|---|---|---|---|---|---|
| mt52vst030a | Ud | Poste intermedio de tubo de acero galvanizado, de 48 mm de diámetro y 1,5 mm de espesor, altura 1 m. (material) | 0.22 | 14.48 | 3.186 |
| mt52vst030i | Ud | Poste interior de refuerzo de tubo de acero galvanizado, de 48 mm de diámetro y 1,5 mm de espesor, altura 1 m. (material) | 0.06 | 16.07 | 0.964 |
| mt52vst030q | Ud | Poste extremo de tubo de acero galvanizado, de 48 mm de diámetro y 1,5 mm de espesor, altura 1 m. (material) | 0.04 | 19.7 | 0.788 |
| mt52vst030y | Ud | Poste en escuadra de tubo de acero galvanizado, de 48 mm de diámetro y 1,5 mm de espesor, altura 1 m. (material) | 0.2 | 22.23 | 4.446 |
| mt52vao010aa | m² | Tela metálica de alambre ondulado diagonal, de 10 mm de paso de malla y 1,3 mm de diámetro, acabado galvanizado. (material) | 1.2 | 19.59 | 23.508 |
| mt52vpm056 | Ud | Accesorios para la fijación de la tela metálica a los postes metálicos. (material) | 1 | 1.5 | 1.500 |
| mt10hmf050ade | m³ | Hormigón simple f'c=210 kg/cm² (21 MPa), clase de exposición F0 S0 P0 C0, tamaño máximo del agregado 19 mm, consistencia blanda, premezclado en planta, según NEC-11 y ACI 318. (material) | 0.015 | 95.86 | 1.438 |
| mo087 | h | Ayudante de albañil de obra civil. (mano de obra) | 0.112 | 6.62 | 0.741 |
| mo011 | h | Montador. (mano de obra) | 0.101 | 10.62 | 1.073 |
| mo080 | h | Ayudante montador. (mano de obra) | 0.101 | 6.62 | 0.669 |
| % | % | Herramienta menor | 3 % | 38.313 | 1.149 |
|  |  | Costes directos |  |  | 39.462 |

Residuos:
- colocación: mt52vao010aa Tela metálica de alambre ondulado diagonal, de 10 mm de paso de malla y 1,3 mm de diámetro, acabado galvanizado; factor de residuo 0.00750024
- colocación: mt10hmf050ade; factor de residuo 0.0016

## Recursos

**mt52vao010aa** m² Tela metálica de alambre ondulado diagonal, de 10 mm de paso de malla y 1,3 mm de diámetro, acabado galvanizado
Datos técnicos: Coste energético 20.555 MJ; Emisión de CO2 1.066 kg; Código LER 17 04 05; Masa del elemento 2.091 kg; Volumen 0.000996 m3

**mt10hmf050ade** m³ Hormigón simple f'c=210 kg/cm² (21 MPa)
Datos técnicos: Coste energético 1840.000 MJ; Emisión de CO2 230.000 kg; Código LER 17 01 01; Masa del elemento 2300 kg; Volumen 1.533333 m3
