# Pruebas en losa de hormigón

- Propiedad del archivo: CYPE INGENIEROS, S.A.
- Formato: FIEBDC-3/2002
- Ámbito geográfico: Ecuador
- Divisa: USD
- Costes indirectos: 3.00 %
- Gastos generales: 13.00 %
- Beneficio industrial: 6.00 %
- IVA: 12.00 %

## 0 Trabajos preliminares

### 0E Toma de muestras y pruebas para estudio de patologías

#### 0ED Pruebas e inspecciones de elementos estructurales

**0ED050** Ud Pruebas en losa de hormigón.
Prueba para la determinación del diámetro de las barras superiores de una vigueta o nervio, un ábaco, un voladizo o una losa de hormigón armado, mediante el uso de pachómetro, sin incluir cala ni reposición de revestimientos o recubrimientos.
Incluye: Realización de la prueba.
Criterio de medición de proyecto: Número de unidades previstas, según documentación gráfica de Proyecto.
Criterio de medición de obra: Se medirá el número de unidades realmente ejecutadas según especificaciones de Proyecto.

| Código | Ud | Descripción | Rendimiento | Precio | Importe |
|---|---|---|---|---|---|
| mt49hpa050a | Ud | Prueba para determinar el diámetro de las barras superiores de una vigueta, un nervio, un ábaco, un voladizo o una losa de hormigón armado, mediante el uso de pachómetro, sin incluir cala ni reposición de revestimientos o recubrimientos. (material) | 1.000 | 86.59 | 86.59 |
| % | % | Herramienta menor | 2 % | 86.59 | 1.73 |
|  |  | Costes directos |  |  | 88.32 |
