# Alquiler de estructura de protección de paso peatonal

- Propiedad del archivo: CYPE INGENIEROS, S.A.
- Formato: FIEBDC-3/2002
- Ámbito geográfico: Ecuador
- Divisa: USD
- Costes indirectos: 3.00 %
- Gastos generales: 13.00 %
- Beneficio industrial: 6.00 %
- IVA: 12.00 %

## 0 Trabajos preliminares

### 0X Andamios y maquinaria de elevación

#### 0XA Andamios

**0XA112** Ud Alquiler de estructura de protección de paso peatonal.
Alquiler, durante 10 días naturales, de estructura de protección para paso peatonal, con paso libre de 1,5 m de anchura y 3,0 m de altura, formada por estructura tubular de acero galvanizado en caliente de 48,3 mm y 3,2 mm de espesor, con techo superior para protección de peatones, y visera en ángulo de 45° para evitar la caída de objetos, preparada para la colocación posterior de un andamiaje en altura que servirá de base para la ejecución de fachada de 15 m.
Incluye: Revisión periódica para garantizar su estabilidad y condiciones de seguridad.
Criterio de medición de proyecto: Número de unidades previstas, según documentación gráfica de Proyecto.
Criterio de medición de obra: Amortización en forma de alquiler diario, según condiciones definidas en el contrato suscrito con la empresa suministradora.

| Código | Ud | Descripción | Rendimiento | Precio | Importe |
|---|---|---|---|---|---|
| mq13ats040b | Ud | Alquiler diario de m de estructura de protección para paso peatonal, con paso libre de 1,5 m de anchura y 3,0 m de altura, formada por estructura tubular de acero galvanizado en caliente de 48,3 mm de diámetro y 3,2 mm de espesor, con techo superior para protección de peatones con visera en ángulo de 45° para evitar el riesgo de caída de objetos. (maquinaria) | 173.880 | 1.01 | 175.62 |
| % | % | Herramienta menor | 2 % | 175.62 | 3.51 |
|  |  | Costes directos |  |  | 179.13 |
