# Alquiler mensual de montacargas de obra con cable y tambor de enrollado de 4 detenidas y 500 kg de carga máxima

- Propiedad del archivo: CYPE INGENIEROS, S.A.
- Formato: FIEBDC-3/2002
- Ámbito geográfico: Ecuador
- Divisa: USD
- Costes indirectos: 3.00 %
- Gastos generales: 13.00 %
- Beneficio industrial: 6.00 %
- IVA: 12.00 %

## 0 Trabajos preliminares

### 0X Andamios y maquinaria de elevación

#### 0XM Montacargas

**0XM010** Ud Alquiler mensual de montacargas de obra con cable y tambor de enrollado de 4 detenidas y 500 kg de carga máxima.
Alquiler mensual de montacargas de obra con sistema de elevación compuesto por cable y tambor de enrollado, para transporte de materiales, de 4 detenidas y 500 kg de carga máxima.
Incluye: Revisión periódica para garantizar su estabilidad y condiciones de seguridad.
Criterio de medición de proyecto: Número de unidades previstas, según documentación gráfica de Proyecto.
Criterio de medición de obra: Amortización en forma de alquiler mensual, según condiciones definidas en el contrato suscrito con la empresa suministradora.
Criterio de valoración económica: El precio incluye el mantenimiento y el seguro de responsabilidad civil.

| Código | Ud | Descripción | Rendimiento | Precio | Importe |
|---|---|---|---|---|---|
| mq07mon010c | Ud | Alquiler mensual de montacargas de obra con cable y tambor de enrollado para transporte de materiales de 4 detenidas y 500 kg de carga máxima. (maquinaria) | 1.159 | 439.43 | 509.30 |
| % | % | Herramienta menor | 2 % | 509.30 | 10.19 |
|  |  | Costes directos |  |  | 519.49 |
