# Montaje y desmontaje de montacargas de obra con cable y tambor de enrollado de 4 detenidas y 400 kg de carga máxima

- Propiedad del archivo: CYPE INGENIEROS, S.A.
- Formato: FIEBDC-3/2002
- Ámbito geográfico: Ecuador
- Divisa: USD
- Costes indirectos: 3.00 %
- Gastos generales: 13.00 %
- Beneficio industrial: 6.00 %
- IVA: 12.00 %

## 0 Trabajos preliminares

### 0X Andamios y maquinaria de elevación

#### 0XM Montacargas

**0XM030** Ud Montaje y desmontaje de montacargas de obra con cable y tambor de enrollado de 4 detenidas y 400 kg de carga máxima.
Montaje y desmontaje de montacargas de obra con sistema de elevación compuesto por cable y tambor de enrollado, para transporte de materiales, de 4 detenidas y 400 kg de carga máxima.
Incluye: Replanteo de los apoyos. Limpieza y preparación de la superficie de apoyo y protección de los espacios afectados. Montaje y colocación de los componentes. Desmontaje y retirada del montacargas.
Criterio de medición de proyecto: Número de unidades previstas, según documentación gráfica de Proyecto.
Criterio de medición de obra: Se medirá el número de unidades realmente ejecutadas según especificaciones de Proyecto.

| Código | Ud | Descripción | Rendimiento | Precio | Importe |
|---|---|---|---|---|---|
| mq07mon030b | Ud | Montaje y desmontaje de montacargas de obra con cable y tambor de enrollado para transporte de materiales de 4 detenidas y 400 kg de carga máxima. (maquinaria) | 1.159 | 442.28 | 512.60 |
| % | % | Herramienta menor | 2 % | 512.60 | 10.25 |
|  |  | Costes directos |  |  | 522.85 |
