# Talado de árbol, de 30 a 60 cm de diámetro de tronco, con motosierra

- Propiedad del archivo: CYPE INGENIEROS, S.A.
- Formato: FIEBDC-3/2002
- Ámbito geográfico: Ecuador
- Divisa: USD
- Costes indirectos: 3.00 %
- Gastos generales: 13.00 %
- Beneficio industrial: 6.00 %
- IVA: 12.00 %

## A Adecuación del terreno

### AD Movimiento de tierras en edificación

#### ADL Desbroce y limpieza

**ADL015** Ud Talado de árbol, de 30 a 60 cm de diámetro de tronco, con motosierra.
Talado de árbol, de 30 a 60 cm de diámetro de tronco, con motosierra. Incluso extracción de tocón y raíces con posterior relleno y compactación del hueco con tierra de la propia excavación, troceado de ramas, tronco y raíces, retirada de restos y desechos, y carga a camión, sin incluir transporte a vertedero autorizado.
Incluye: Corte del tronco del árbol cerca de la base. Extracción del tocón y las raíces. Troceado del tronco, las ramas y las raíces. Relleno y compactación del hueco con tierra de la propia excavación. Retirada de restos y desechos. Carga a camión.
Criterio de medición de proyecto: Número de unidades previstas, según documentación gráfica de Proyecto.
Criterio de medición de obra: Se medirá el número de unidades realmente ejecutadas según especificaciones de Proyecto.

| Código | Ud | Descripción | Rendimiento | Precio | Importe |
|---|---|---|---|---|---|
| mq09sie010 | h | Motosierra a gasolina, de 50 cm de espada y 2 kW de potencia. (maquinaria) | 0.792 | 2.90 | 2.30 |
| mq01exn020a | h | Retroexcavadora hidráulica sobre neumáticos, de 105 kW. (maquinaria) | 0.175 | 44.93 | 7.86 |
| mq02roa010a | h | Rodillo vibrante de guiado manual, de 700 kg, anchura de trabajo 70 cm. (maquinaria) | 0.410 | 8.20 | 3.36 |
| mo040 | h | Jardinero. (mano de obra) | 0.945 | 4.97 | 4.70 |
| mo086 | h | Ayudante jardinero. (mano de obra) | 1.891 | 3.14 | 5.94 |
| % | % | Herramienta menor | 2 % | 24.16 | 0.48 |
|  |  | Costes directos |  |  | 24.64 |
