# Pozo de bombeo provisional

- Propiedad del archivo: CYPE INGENIEROS, S.A.
- Formato: FIEBDC-3/2002
- Ámbito geográfico: Ecuador
- Divisa: USD
- Costes indirectos: 3.00 %
- Gastos generales: 13.00 %
- Beneficio industrial: 6.00 %
- IVA: 12.00 %

## A Adecuación del terreno

### AH Achiques y agotamientos

#### AHP Pozos de bombeo

**AHP010** Ud Pozo de bombeo provisional.
Pozo de bombeo provisional, de hasta 14 m de profundidad, realizado con tubo de acero de 45 cm de diámetro, para alojamiento de bomba sumergible, a utilizar en los trabajos de agotamiento del agua del fondo de la excavación.
Criterio de valoración económica: El precio no incluye la bomba sumergible.
Incluye: Hincado del tubo para formar el pozo. Excavación del pozo por el interior del tubo. Acopio del material retirado. Relleno del pozo.
Criterio de medición de proyecto: Número de unidades previstas, según documentación gráfica de Proyecto.
Criterio de medición de obra: Se medirá el número de unidades realmente ejecutadas según especificaciones de Proyecto.

| Código | Ud | Descripción | Rendimiento | Precio | Importe |
|---|---|---|---|---|---|
| mt11dap010a | Ud | Pozo de bombeo provisional, de hasta 14 m de profundidad, realizado con tubo de acero de 45 cm de diámetro. (material) | 1.000 | 3633.02 | 3633.02 |
| % | % | Herramienta menor | 2 % | 3633.02 | 72.66 |
|  |  | Costes directos |  |  | 3705.68 |
