# Solera ventilada de hormigón armado de 20+4 cm de canto

- Propiedad del archivo: CYPE INGENIEROS, S.A.
- Formato: FIEBDC-3/2002
- Ámbito geográfico: Ecuador
- Costes indirectos: 3.00 %
- Gastos generales: 13.00 %
- Beneficio industrial: 6.00 %
- IVA: 12.00 %

## A Adecuación del terreno

### AN Nivelación

#### ANS Soleras

**ANS021** m² Solera ventilada de hormigón armado de 20+4 cm de canto, sobre encofrado perdido de módulos de polipropileno reciclado Módulo Soliglú "DALIFORMA", realizada con hormigón f'c=210 kg/cm² (21 MPa), clase de exposición F0 S0 P0 C0, tamaño máximo del agregado 12,5 mm, consistencia blanda, preparado en obra, y vaciado con medios manuales, y malla electrosoldada 10x10 cm y Ø 5-5 mm sobre separadores homologados, en capa de compresión de 4 cm de espesor.
Formación de solera ventilada de hormigón armado de 20+4 cm de canto, sobre encofrado perdido de módulos de polipropileno reciclado compuesto por piezas Módulo Soliglú "DALIFORMA", realizada con hormigón f'c=210 kg/cm² (21 MPa), clase de exposición F0 S0 P0 C0, tamaño máximo del agregado 12,5 mm, consistencia blanda, preparado en obra, y vaciado con medios manuales, y malla electrosoldada 10x10 cm y Ø 5-5 mm como armadura de reparto, colocada sobre separadores homologados en capa de compresión de 4 cm de espesor; apoyado todo ello sobre base de replantillo de hormigón (no incluida en este precio). Incluso cortes de piezas, realización de orificios para el paso de tubos de ventilación, canalizaciones y tuberías de las instalaciones, colocación de un panel de poliestireno expandido de 2 cm de espesor para la ejecución de juntas de dilatación y emboquillado o conexión de los elementos exteriores (marcos de cajas de revisión, sumideros, botes sifónicos, etc.) de las redes de instalaciones ejecutadas bajo la solera.
Incluye: Replanteo de las piezas. Colocación y montaje de las piezas. Realización de los orificios de paso. Colocación de los elementos para paso de instalaciones. Colocación de la malla electrosoldada. Vaciado y compactación del hormigón. Regleado y nivelación de la capa de compresión. Curado del hormigón.
Criterio de medición de proyecto: Superficie medida según documentación gráfica de Proyecto.
Criterio de medición de obra: Se medirá la superficie realmente ejecutada según especificaciones de Proyecto, sin deducir la superficie ocupada por las columnas situados dentro de su perímetro.

| Código | Ud | Descripción | Rendimiento | Precio | Importe |
|---|---|---|---|---|---|
| mt07cid010gj | m² | Encofrado perdido de módulos de polipropileno reciclado, modelo Módulo Soliglú "DALIFORMA", de 50x50x20 cm, para soleras y losas sanitarias ventiladas. (material) | 1.050 | 10.19 | 10.70 |
| mt07ame040p | m² | Malla electrosoldada con alambres longitudinales y transversales de 5 mm de diámetro espaciados 10x10 cm, según NTE-INEN-2209 y ASTM A 497. (material) | 1.100 | 3.58 | 3.94 |
| mt08aaa010a | m³ | Agua. (material) | 0.018 | 1.54 | 0.03 |
| mt01arg000c | m³ | Arena cribada. (material) | 0.042 | 6.13 | 0.26 |
| mt01arg001cd | m³ | Agregado grueso homogeneizado, de tamaño máximo 12,5 mm. (material) | 0.042 | 10.23 | 0.43 |
| mt08cem000c | kg | Cemento gris en sacos. (material) | 32.958 | 0.15 | 4.94 |
| mt08adt030 | l | Aditivo plastificante para la reducción del agua de amasado del hormigón. (material) | 0.165 | 4.83 | 0.80 |
| mt07aco020g | Ud | Separador homologado para nervios en sitio en losas en una dirección. (material) | 3.000 | 0.06 | 0.18 |
| mt16pea020b | m² | Panel rígido de poliestireno expandido, mecanizado lateral recto, de 20 mm de espesor, resistencia térmica 0,55 m²K/W, conductividad térmica 0,036 W/(mK), para junta de dilatación. (material) | 0.050 | 1.79 | 0.09 |
| mq06hor010 | h | Concretera. (maquinaria) | 0.053 | 1.72 | 0.09 |
| op00sie010 |  | Sierra de calar. | 1.000 | 0.00 | 0.00 |
| op00amo010 |  | Amoladora o radial. | 1.000 | 0.00 | 0.00 |
| au00auh040 |  | Vibrador de hormigón, eléctrico. | 1.000 | 0.00 | 0.00 |
| mo019 | h | Albañil. (mano de obra) | 0.114 | 5.02 | 0.57 |
| mo075 | h | Ayudante de albañil. (mano de obra) | 0.106 | 3.52 | 0.37 |
| mo111 | h | Peón de albañil. (mano de obra) | 0.221 | 3.38 | 0.75 |
| mo110 | h | Peón especializado. (mano de obra) | 0.112 | 3.45 | 0.39 |
| % | % | Costes directos complementarios | 2 % | 23.54 | 0.47 |
|  |  | Costes directos |  |  | 24.01 |
