# Caja de revisión de bombeo, prefabricada, "EBARA"

- Propiedad del archivo: CYPE INGENIEROS, S.A.
- Formato: FIEBDC-3/2002
- Ámbito geográfico: Ecuador
- Divisa: USD
- Costes indirectos: 3.00 %
- Gastos generales: 13.00 %
- Beneficio industrial: 6.00 %
- IVA: 12.00 %

## A Adecuación del terreno

### AS Red de desagüe

#### ASA Cajas de revisión

**ASA030** Ud Caja de revisión de bombeo, prefabricada, "EBARA".
Caja de revisión de polietileno de alta densidad, para saneamiento, modelo MINI RIGHT 75 MA "EBARA", de 51x43x63,5 cm, con salida normalizada de PVC de 50 mm, entrada de 100 mm, entrada suplementaria, sistema de apertura con tapa pivotante para intervenciones sin desmontaje, tapa estanca con junta tórica y una capacidad de 100 litros, con una bomba sumergible portátil, construida en acero inoxidable, para achique de aguas fecales con cuerpos en suspensión o filamentosos, modelo RIGHT 75 MA, con una potencia de 0,55 kW, para una altura máxima de inmersión de 10 m, temperatura máxima del líquido conducido 50°C y tamaño máximo de paso de sólidos 35 mm, cuerpo de impulsión, impulsor, carcasa y tapa motor de acero inoxidable AISI 304, eje motor de acero inoxidable AISI 303, doble cierre en cámara de aceite, el superior de carbón/cerámica/NBR y el inferior de SiC/SiC/NBR, motor asíncrono de 2 polos, aislamiento clase F, protección IP68, para alimentación monofásica a 230 V y 50 Hz de frecuencia, condensador y protección termoamperimétrica de rearme automático incorporados, con regulador de nivel incorporado y cable eléctrico de conexión de 5 metros con enchufe tipo shuko, sobre solera de hormigón simple f'c=210 kg/cm² (21 MPa), clase de exposición F0 S0 P0 C0, tamaño máximo del agregado 19 mm, consistencia blanda de 15 cm de espesor, con una bomba sumergible portátil, construida en acero inoxidable, para achique de aguas fecales con cuerpos en suspensión o filamentosos, modelo RIGHT 75 MA, con una potencia de 0,55 kW, para una altura máxima de inmersión de 10 m, temperatura máxima del líquido conducido 50°C y tamaño máximo de paso de sólidos 35 mm, cuerpo de impulsión, impulsor, carcasa y tapa motor de acero inoxidable AISI 304, eje motor de acero inoxidable AISI 303, doble cierre en cámara de aceite, el superior de carbón/cerámica/NBR y el inferior de SiC/SiC/NBR, motor asíncrono de 2 polos, aislamiento clase F, protección IP68, para alimentación monofásica a 230 V y 50 Hz de frecuencia, condensador y protección termoamperimétrica de rearme automático incorporados, con regulador de nivel incorporado y cable eléctrico de conexión de 5 metros con enchufe tipo shuko, y ducto de impulsión de aguas residuales realizado con tubo de PVC para 10 atm de presión con extremo abocardado para unión encolada. Incluso accesorios, uniones y piezas especiales para la instalación de la bomba y su conexión a las redes eléctrica y de saneamiento.
Criterio de valoración económica: El precio no incluye la excavación ni el relleno del trasdós.
Incluye: Replanteo. Vaciado y compactación del hormigón en formación de solera. Colocación de la caja de revisión prefabricada. Ejecución de taladros o utilización de los agujeros ya existentes para el conexionado de los colectores a la caja de revisión. Conexionado de los colectores a la caja de revisión. Colocación de la tapa y los accesorios. Conexión a la red eléctrica. Conexión a la red de desagüe.
Criterio de medición de proyecto: Número de unidades previstas, según documentación gráfica de Proyecto.
Criterio de medición de obra: Se medirá el número de unidades realmente ejecutadas según especificaciones de Proyecto.

| Código | Ud | Descripción | Rendimiento | Precio | Importe |
|---|---|---|---|---|---|
| mt10hmf050ade | m³ | Hormigón simple f'c=210 kg/cm² (21 MPa), clase de exposición F0 S0 P0 C0, tamaño máximo del agregado 19 mm, consistencia blanda, premezclado en planta, según NEC-11 y ACI 318. (material) | 0.114 | 95.86 | 10.93 |
| mt11ape010a | Ud | Caja de revisión de polietileno de alta densidad, para saneamiento, modelo MINI RIGHT 75 MA "EBARA", de 51x43x63,5 cm, con salida normalizada de PVC de 50 mm, entrada de 100 mm, entrada suplementaria, sistema de apertura con tapa pivotante para intervenciones sin desmontaje, tapa estanca con junta tórica y una capacidad de 100 litros, con una bomba sumergible portátil, construida en acero inoxidable, para achique de aguas fecales con cuerpos en suspensión o filamentosos, modelo RIGHT 75 MA, con una potencia de 0,55 kW, para una altura máxima de inmersión de 10 m, temperatura máxima del líquido conducido 50°C y tamaño máximo de paso de sólidos 35 mm, cuerpo de impulsión, impulsor, carcasa y tapa motor de acero inoxidable AISI 304, eje motor de acero inoxidable AISI 303, doble cierre en cámara de aceite, el superior de carbón/cerámica/NBR y el inferior de SiC/SiC/NBR, motor asíncrono de 2 polos, aislamiento clase F, protección IP68, para alimentación monofásica a 230 V y 50 Hz de frecuencia, condensador y protección termoamperimétrica de rearme automático incorporados, con regulador de nivel incorporado y cable eléctrico de conexión de 5 metros con enchufe tipo shuko. (material) | 1.000 | 2211.49 | 2211.49 |
| mt36bom050s | m | Ducto de impulsión de aguas residuales realizado con tubo de PVC para presión de 10 atm, de 50 mm de diámetro, con extremo abocardado. (material) | 2.000 | 4.97 | 9.94 |
| mt36bom051s | Ud | Repercusión, por m de tubería, de accesorios, uniones y piezas especiales para tubo de PVC para presión de 10 atm, de 50 mm de diámetro. (material) | 2.000 | 1.49 | 2.98 |
| mt37vre010f | Ud | Válvula de retención, con rosca GAS de 1 1/2", "EBARA". (material) | 1.000 | 155.22 | 155.22 |
| mt37svc010l | Ud | Válvula de compuerta de latón fundido, para roscar, de 1 1/2". (material) | 1.000 | 27.81 | 27.81 |
| au00auh040 |  | Vibrador de hormigón, eléctrico. | 1.000 | 0.00 | 0.00 |
| mo020 | h | Albañil. (mano de obra) | 1.184 | 10.34 | 12.24 |
| mo113 | h | Peón de albañil. (mano de obra) | 1.072 | 6.38 | 6.84 |
| mo008 | h | Plomero. (mano de obra) | 1.041 | 10.62 | 11.06 |
| mo003 | h | Electricista. (mano de obra) | 0.475 | 10.62 | 5.04 |
| % | % | Herramienta menor | 2 % | 2453.55 | 49.07 |
|  |  | Costes directos |  |  | 2502.62 |
