# Murete de 20 cm de espesor de mampostería

- Propiedad del archivo: CYPE INGENIEROS, S.A.
- Formato: FIEBDC-3/2002
- Ámbito geográfico: Ecuador
- Costes indirectos: 3.00 %
- Gastos generales: 13.00 %
- Beneficio industrial: 6.00 %
- IVA: 12.00 %

## C Cimentaciones

### CN Nivelación

#### CNF Mampostería reforzada

**CNF010** m² Murete de 20 cm de espesor de mampostería, de bloque hueco de hormigón, para revestir, color gris, 40x20x20 cm, resistencia normalizada R10 (10 N/mm²), recibida con mortero de cemento confeccionado en obra, con 300 kg/m³ de cemento, color gris, dosificación 1:5, suministrado en sacos, con pilastras intermedias y viga de borde de coronación, de hormigón con armadura de acero Grado 60 (fy=4200 kg/cm²), cuantía 5 kg/m².
Ejecución de murete de 20 cm de espesor de mampostería, de bloque hueco de hormigón, para revestir, color gris, 40x20x20 cm, resistencia normalizada R10 (10 N/mm²), recibida con mortero de cemento confeccionado en obra, con 300 kg/m³ de cemento, color gris, dosificación 1:5, suministrado en sacos, con pilastras intermedias y viga de borde de coronación, de hormigón con armadura de acero Grado 60 (fy=4200 kg/cm²), con una cuantía aproximada de 5 kg/m². Incluso parte proporcional de mermas y roturas, enjarjes, ejecución de encuentros, enlaces entre murete y losas y elementos especiales.
Incluye: Limpieza y preparación de la superficie soporte. Replanteo. Colocación y aplomado de miras de referencia. Tendido de hilos entre miras. Preparación del mortero. Colocación de los bloques por hiladas a nivel. Colocación de las armaduras en las pilastras intermedias y en la viga de borde de coronación, y posterior relleno de hormigón. Vaciado, vibrado y curado del hormigón. Realización de todos los trabajos necesarios para la resolución de huecos. Enlace entre murete y losas.
Criterio de medición de proyecto: Superficie medida según documentación gráfica de Proyecto, sin duplicar esquinas ni encuentros, deduciendo los huecos de superficie mayor de 2 m².
Criterio de medición de obra: Se medirá la superficie realmente ejecutada según especificaciones de Proyecto, deduciendo los huecos de superficie mayor de 2 m².

| Código | Ud | Descripción | Rendimiento | Precio | Importe |
|---|---|---|---|---|---|
| mt02bhg010d | Ud | Bloque hueco de hormigón, para revestir, color gris, 40x20x20 cm, resistencia normalizada R10 (10 N/mm²), incluso parte proporcional de piezas especiales: vigas de borde y medios. (material) | 12.500 | 0.68 | 8.50 |
| mt08aaa010a | m³ | Agua. (material) | 0.004 | 1.19 | 0.00 |
| mt01arg005a | t | Arena de cantera, para mortero preparado en obra. (material) | 0.025 | 16.33 | 0.41 |
| mt08cem000c | kg | Cemento gris en sacos. (material) | 4.673 | 0.12 | 0.56 |
| mt07aco060a | kg | Acero en barras corrugadas, Grado 60 (fy=4200 kg/cm²), elaborado en taller y colocado en obra, diámetros varios, según NTE-INEN-2167 y ASTM A 706. (material) | 5.000 | 0.96 | 4.80 |
| mt10haf050abg | m³ | Hormigón f'c=210 kg/cm² (21 MPa), clase de exposición F0 S0 P0 C0, tamaño máximo del agregado 19 mm, consistencia fluida, premezclado en planta, según NEC-11 y ACI 318. (material) | 0.020 | 71.58 | 1.43 |
| mq06hor010 | h | Concretera. (maquinaria) | 0.012 | 1.31 | 0.02 |
| op00ciz020 |  | Cizalla para acero en barras corrugadas. | 1.000 | 0.00 | 0.00 |
| op00ata010 |  | Atadora de ferralla. | 1.000 | 0.00 | 0.00 |
| au00auh040 |  | Vibrador de hormigón, eléctrico. | 1.000 | 0.00 | 0.00 |
| mo020 | h | Albañil especializado en trabajos de mampostería. (mano de obra) | 0.882 | 5.02 | 4.43 |
| mo076 | h | Ayudante de albañil especializado en trabajos de mampostería. (mano de obra) | 0.441 | 3.52 | 1.55 |
| mo112 | h | Peón de albañil especializado en trabajos de mampostería. (mano de obra) | 0.207 | 3.38 | 0.70 |
| % | % | Costes directos complementarios | 2 % | 22.40 | 0.45 |
|  |  | Costes directos |  |  | 22.85 |
