# Anclaje de barra corrugada de acero, para conexión entre cimientos, en recalce de cimentación

- Propiedad del archivo: CYPE INGENIEROS, S.A.
- Formato: FIEBDC-3/2002
- Ámbito geográfico: Ecuador
- Divisa: USD
- Costes indirectos: 3.00 %
- Gastos generales: 13.00 %
- Beneficio industrial: 6.00 %
- IVA: 12.00 %

## C Cimentaciones

### CZ Recalces

#### CZO Conexión entre cimientos

**CZO010** Ud Anclaje de barra corrugada de acero, para conexión entre cimientos, en recalce de cimentación.
Anclaje en cimentación existente de hormigón, de barra corrugada de acero Grado 60 (fy=4200 kg/cm²) de 16 mm de diámetro, con resina epoxi, libre de estireno, aplicada con pistola manual o neumática, con boquilla de dosificación y mezcla automática, colocada en taladro de 24 mm de diámetro y 400 mm de profundidad, para conexión lateral entre la cimentación existente y la nueva cimentación de hormigón, en recalce de cimentación.
Criterio de valoración económica: El precio no incluye la nueva cimentación.
Incluye: Replanteo del anclaje. Realización del taladro. Limpieza de la superficie con equipo de aire a presión. Aplicación de la resina. Colocación de la armadura.
Criterio de medición de proyecto: Número de unidades previstas, según documentación gráfica de Proyecto.
Criterio de medición de obra: Se medirá el número de unidades realmente ejecutadas según especificaciones de Proyecto.

| Código | Ud | Descripción | Rendimiento | Precio | Importe |
|---|---|---|---|---|---|
| mt26reh100k | Ud | Cartucho de 400 ml de resina epoxi, libre de estireno, de dos componentes, con dosificador y boquilla de mezcla automática, para anclajes estructurales verticales y horizontales. (material) | 0.426 | 30.34 | 12.92 |
| mt07aco060d | kg | Acero en barras corrugadas, Grado 60 (fy=4200 kg/cm²), de varios diámetros, según NTE-INEN-2167 y ASTM A 706. (material) | 1.890 | 1.45 | 2.74 |
| op00ciz020 |  | Cizalla para acero en barras corrugadas. | 1.000 | 0.00 | 0.00 |
| op00ata010 |  | Atadora de armadura. | 1.000 | 0.00 | 0.00 |
| mo089 | h | Ayudante estructurista. (mano de obra) | 0.458 | 6.89 | 3.16 |
| % | % | Herramienta menor | 2 % | 18.82 | 0.38 |
|  |  | Costes directos |  |  | 19.20 |
