# Anclaje de barra corrugada de acero Grado 60 (fy=4200 kg/cm²) de 16 mm de diámetro

- Propiedad del archivo: CYPE INGENIEROS, S.A.
- Formato: FIEBDC-3/2002
- Ámbito geográfico: Ecuador
- Costes indirectos: 3.00 %
- Gastos generales: 13.00 %
- Beneficio industrial: 6.00 %
- IVA: 12.00 %

## C Cimentaciones

### CZ Recalces

#### CZZ Zunchado del cimiento

**CZZ110** Ud Anclaje de barra corrugada de acero Grado 60 (fy=4200 kg/cm²) de 16 mm de diámetro, con resina epoxi-acrilato, libre de estireno, aplicada con boquilla de dosificación y mezcla automática, colocada en taladro de 24 mm de diámetro y 400 mm de profundidad, en cimentación existente de hormigón.
Ejecución de anclaje en taladro de 24 mm de diámetro y 400 mm de profundidad, mediante barra corrugada de acero Grado 60 (fy=4200 kg/cm²) de 16 mm de diámetro, y resina epoxi-acrilato, libre de estireno, aplicada con pistola manual o neumática, con boquilla de dosificación y mezcla automática; para cosido entre cimentación existente de hormigón y elemento de refuerzo de hormigón fresco. Incluso parte proporcional de realización del taladro y limpieza del polvo mediante soplado con aire seco a presión y rotación de la armadura al introducirla en el taladro con resina, para la correcta adherencia.
Incluye: Replanteo del anclaje. Realización del taladro. Limpieza de la superficie. Aplicación de la resina. Colocación de la armadura.
Criterio de medición de proyecto: Número de unidades previstas, según documentación gráfica de Proyecto.
Criterio de medición de obra: Se medirá el número de unidades realmente ejecutadas según especificaciones de Proyecto.

| Código | Ud | Descripción | Rendimiento | Precio | Importe |
|---|---|---|---|---|---|
| mt09reh100e | Ud | Cartucho de resina epoxi-acrilato, libre de estireno, de dos componentes, con dosificador y boquilla de mezcla automática, de 825 ml, para anclajes estructurales verticales y horizontales. (material) | 0.448 | 14.55 | 6.52 |
| mt07aco060a | kg | Acero en barras corrugadas, Grado 60 (fy=4200 kg/cm²), elaborado en taller y colocado en obra, diámetros varios, según NTE-INEN-2167 y ASTM A 706. (material) | 1.890 | 0.97 | 1.83 |
| op00ciz020 |  | Cizalla para acero en barras corrugadas. | 1.000 | 0.00 | 0.00 |
| op00ata010 |  | Atadora de armadura. | 1.000 | 0.00 | 0.00 |
| mo087 | h | Ayudante estructurista. (mano de obra) | 0.458 | 3.70 | 1.69 |
| % | % | Costes directos complementarios | 2 % | 10.04 | 0.20 |
|  |  | Costes directos |  |  | 10.24 |
