# Cajeado lateral horizontal, de 15x15 cm de sección, realizado en cimentación existente, para recalce de cimientos

- Propiedad del archivo: CYPE INGENIEROS, S.A.
- Formato: FIEBDC-3/2002
- Ámbito geográfico: Ecuador
- Costes indirectos: 3.00 %
- Gastos generales: 13.00 %
- Beneficio industrial: 6.00 %
- IVA: 12.00 %

## C Cimentaciones

### CZ Recalces

#### CZZ Zunchado del cimiento

**CZZ120** m Cajeado lateral horizontal, de 15x15 cm de sección, realizado en cimentación existente, para recalce de cimientos.
Ejecución de entrante lateral horizontal en cimentación existente, de 15x15 cm de sección, con martillo neumático, para mejorar la adherencia y la transmisión de cargas entre el hormigón endurecido de la cimentación existente y el recalce. Incluso parte proporcional de limpieza, acopio, retirada y carga manual de escombros sobre camión o contenedor.
Incluye: Ejecución de entrante en cimentación existente. Retirada y acopio de escombros. Carga manual de escombros sobre camión o contenedor.
Criterio de medición de proyecto: Longitud medida según documentación gráfica de Proyecto.
Criterio de medición de obra: Se medirá la longitud realmente ejecutada según especificaciones de Proyecto.

| Código | Ud | Descripción | Rendimiento | Precio | Importe |
|---|---|---|---|---|---|
| mq05mai030 | h | Martillo neumático. (maquinaria) | 1.071 | 4.17 | 4.47 |
| mq05pdm010a | h | Compresor portátil eléctrico 2 m³/min de caudal. (maquinaria) | 0.535 | 3.90 | 2.09 |
| mo087 | h | Ayudante estructurista. (mano de obra) | 2.538 | 3.70 | 9.39 |
| % | % | Costes directos complementarios | 2 % | 15.95 | 0.32 |
|  |  | Costes directos |  |  | 16.27 |
