# Demolición de bóveda de mampostería de ladrillo cerámico hueco de 1 1/2 pies de espesor, con martillo neumático, y carga manual sobre camión o contenedor

- Propiedad del archivo: CYPE INGENIEROS, S.A.
- Formato: FIEBDC-3/2002
- Ámbito geográfico: Ecuador
- Divisa: USD
- Costes indirectos: 3.00 %
- Gastos generales: 13.00 %
- Beneficio industrial: 6.00 %
- IVA: 12.00 %

## D Demoliciones

### DE Estructuras

#### DEF Mampostería

**DEF050** m² Demolición de bóveda de mampostería de ladrillo cerámico hueco de 1 1/2 pies de espesor, con martillo neumático, y carga manual sobre camión o contenedor.
Demolición de bóveda de mampostería de ladrillo cerámico hueco de 1 1/2 pies de espesor, con martillo neumático, y carga manual sobre camión o contenedor.
Incluye: Demolición del elemento. Fragmentación de los escombros en piezas manejables. Retirada y acopio de escombros. Limpieza de los restos de obra. Carga manual de escombros sobre camión o contenedor.
Criterio de medición de proyecto: Superficie medida por su intradós en verdadera magnitud, según documentación gráfica de Proyecto.
Criterio de medición de obra: Se medirá, por el intradós, la superficie realmente demolida según especificaciones de Proyecto.

| Código | Ud | Descripción | Rendimiento | Precio | Importe |
|---|---|---|---|---|---|
| mq05mai030 | h | Martillo neumático. (maquinaria) | 0.348 | 4.02 | 1.40 |
| mq05pdm110 | h | Compresor portátil diesel media presión 10 m³/min. (maquinaria) | 0.174 | 6.80 | 1.18 |
| mo112 | h | Peón especializado. (mano de obra) | 0.416 | 4.49 | 1.87 |
| mo113 | h | Peón de albañil. (mano de obra) | 0.208 | 4.42 | 0.92 |
| % | % | Herramienta menor | 2 % | 5.37 | 0.11 |
|  |  | Costes directos |  |  | 5.48 |
