# Levantado con recuperación del material de alféizar prefabricado de hormigón y picado del material adhesivo adherido a su superficie

- Propiedad del archivo: CYPE INGENIEROS, S.A.
- Formato: FIEBDC-3/2002
- Ámbito geográfico: Ecuador
- Costes indirectos: 3.00 %
- Gastos generales: 13.00 %
- Beneficio industrial: 6.00 %
- IVA: 12.00 %

## D Demoliciones

### DF Fachadas

#### DFR Remates de exteriores

**DFR100** m Levantado con recuperación del material de alféizar prefabricado de hormigón y picado del material adhesivo adherido a su superficie, con medios manuales, y carga manual de escombros sobre camión o contenedor.
Levantado de alféizar prefabricado de hormigón situado entre las jambas del hueco cubriendo los alféizares y picado del material adhesivo adherido a su superficie, con medios manuales y recuperación del material para su posterior reutilización, sin deteriorar los elementos constructivos contiguos. Incluso parte proporcional de limpieza, acopio, retirada y carga manual de escombros sobre camión o contenedor.
Incluye: Levantado manual de los elementos. Limpieza del reverso de las piezas del alféizar. Acopio de los materiales a reutilizar. Retirada y acopio de escombros. Limpieza de los restos de obra. Carga de escombros sobre camión o contenedor.
Criterio de medición de proyecto: Longitud medida según documentación gráfica de Proyecto.
Criterio de medición de obra: Se medirá la longitud realmente demolida según especificaciones de Proyecto.

| Código | Ud | Descripción | Rendimiento | Precio | Importe |
|---|---|---|---|---|---|
| mq06hor010 | h | Concretera. (maquinaria) | 0.017 | 1.72 | 0.03 |
| mo019 | h | Albañil. (mano de obra) | 0.238 | 5.02 | 1.19 |
| mo111 | h | Peón de albañil. (mano de obra) | 0.238 | 3.38 | 0.80 |
| % | % | Costes directos complementarios | 2 % | 2.02 | 0.04 |
|  |  | Costes directos |  |  | 2.06 |
