# Levantado con recuperación del material de alféizar metálico y picado del material adhesivo adherido a su superficie

- Propiedad del archivo: CYPE INGENIEROS, S.A.
- Formato: FIEBDC-3/2002
- Ámbito geográfico: Ecuador
- Costes indirectos: 3.00 %
- Gastos generales: 13.00 %
- Beneficio industrial: 6.00 %
- IVA: 12.00 %

## D Demoliciones

### DF Fachadas

#### DFR Remates de exteriores

**DFR100** m Levantado con recuperación del material de alféizar metálico y picado del material adhesivo adherido a su superficie, con medios manuales, posterior reposición y carga manual de escombros sobre camión o contenedor.
Levantado de alféizar metálico situado entre las jambas del hueco cubriendo los alféizares y picado del material adhesivo adherido a su superficie, con medios manuales y recuperación, acopio y colocación del material en el mismo emplazamiento, sin deteriorar los elementos constructivos contiguos. Incluso parte proporcional de limpieza, acopio, retirada y carga manual de escombros sobre camión o contenedor.
Incluye: Levantado manual de los elementos. Limpieza del reverso de las piezas del alféizar. Acopio de los materiales a reutilizar. Reposición del alféizar. Retirada y acopio del material desmontado. Limpieza de los restos de obra. Carga del material desmontado y restos de obra sobre camión o contenedor.
Criterio de medición de proyecto: Longitud medida según documentación gráfica de Proyecto.
Criterio de medición de obra: Se medirá la longitud realmente desmontada según especificaciones de Proyecto.

| Código | Ud | Descripción | Rendimiento | Precio | Importe |
|---|---|---|---|---|---|
| mt08aaa010a | m³ | Agua. (material) | 0.006 | 1.54 | 0.01 |
| mt01arg005a | t | Arena de cantera, para mortero preparado en obra. (material) | 0.012 | 18.46 | 0.22 |
| mt08cem000c | kg | Cemento gris en sacos. (material) | 3.600 | 0.15 | 0.54 |
| mt08adt010 | kg | Aditivo hidrófugo para impermeabilización de morteros u hormigones. (material) | 0.072 | 1.23 | 0.09 |
| mt20wwa010 | kg | Adhesivo resina epoxi. (material) | 0.360 | 5.98 | 2.15 |
| mt20wwa020 | m | Sellado con silicona neutra espesor medio 7 mm. (material) | 2.800 | 1.02 | 2.86 |
| mt20wwa021 | m | Sellado con adhesivo en frío especial para metales. (material) | 2.800 | 1.23 | 3.44 |
| mq06hor010 | h | Concretera. (maquinaria) | 0.018 | 1.72 | 0.03 |
| mo019 | h | Albañil. (mano de obra) | 0.555 | 5.02 | 2.79 |
| mo111 | h | Peón de albañil. (mano de obra) | 0.340 | 3.38 | 1.15 |
| % | % | Costes directos complementarios | 2 % | 13.28 | 0.27 |
|  |  | Costes directos |  |  | 13.55 |
