# Desmontaje de tubos de acero galvanizado de hasta 1" de diámetro

- Propiedad del archivo: CYPE INGENIEROS, S.A.
- Formato: FIEBDC-3/2002
- Ámbito geográfico: Ecuador
- Divisa: USD
- Costes indirectos: 3.00 %
- Gastos generales: 13.00 %
- Beneficio industrial: 6.00 %
- IVA: 12.00 %

## D Demoliciones

### DI Instalaciones

#### DIF Plomería

**DIF010** m Desmontaje de tubos de acero galvanizado de hasta 1" de diámetro, en instalación superficial de distribución de agua, con medios manuales, sin deteriorar los elementos constructivos a los que están sujetos, y carga manual sobre camión o contenedor.
Desmontaje de tubos de acero galvanizado de hasta 1" de diámetro, en instalación superficial de distribución de agua, con medios manuales, sin deteriorar los elementos constructivos a los que están sujetos, y carga manual sobre camión o contenedor.
Incluye: Desmontaje del elemento. Obturación de las conducciones conectadas al elemento. Retirada y acopio del material desmontado. Limpieza de los restos de obra. Carga manual del material desmontado y restos de obra sobre camión o contenedor.
Criterio de medición de proyecto: Longitud medida según documentación gráfica de Proyecto.
Criterio de medición de obra: Se medirá la longitud realmente desmontada según especificaciones de Proyecto.

| Código | Ud | Descripción | Rendimiento | Precio | Importe |
|---|---|---|---|---|---|
| mo008 | h | Plomero. (mano de obra) | 0.131 | 7.38 | 0.97 |
| mo107 | h | Ayudante plomero. (mano de obra) | 0.131 | 4.59 | 0.60 |
| % | % | Herramienta menor | 2 % | 1.57 | 0.03 |
|  |  | Costes directos |  |  | 1.60 |
