# Arco formado por dovelas de piedra natural granítica de 60x40x40 cm, acabado abujardado, escuadradas y trabajadas en taller

- Propiedad del archivo: CYPE INGENIEROS, S.A.
- Formato: FIEBDC-3/2002
- Ámbito geográfico: Ecuador
- Costes indirectos: 3.00 %
- Gastos generales: 13.00 %
- Beneficio industrial: 6.00 %
- IVA: 12.00 %

## E Estructuras

### EC Mampostería de piedra

#### ECR Arcos

**ECR010** m Arco formado por dovelas de piedra natural granítica de 60x40x40 cm, acabado abujardado, escuadradas y trabajadas en taller.
Formación de arco de piedra natural granítica mediante dovelas de 60x40x40 cm, acabado abujardado, escuadradas y trabajadas en taller, con sección trapezoidal según plano de detalle. Incluso parte proporcional de ejecución, colocación y retirada del cimbrado, nivelación y aplomado de las dovelas, asiento, rejuntado y limpieza.
Incluye: Colocación de cimbras y apeos. Replanteo de las dovelas. Colocación de las dovelas. Tanteo con regla, nivel y plomada, rectificando su posición mediante golpeo. Retundido, refino y rejuntado del conjunto del arco. Limpieza del paramento. Retirada de cimbras y apeos. Repaso del intradós.
Criterio de medición de proyecto: Longitud medida por su mayor desarrollo lineal, según documentación gráfica de Proyecto.
Criterio de medición de obra: Se medirá, por su mayor desarrollo lineal, la longitud realmente ejecutada según especificaciones de Proyecto.

| Código | Ud | Descripción | Rendimiento | Precio | Importe |
|---|---|---|---|---|---|
| mt06dpn010c | Ud | Dovela de piedra natural granítica de 60x40x40 cm, acabado abujardado. (material) | 1.660 | 133.93 | 222.32 |
| mt08cim020 | m | Camón de madera para formación de arco. (material) | 1.000 | 39.40 | 39.40 |
| mt08cim030 | m³ | Madera de pino para formación de cimbra. (material) | 0.150 | 189.50 | 28.43 |
| mt09mor010c | m³ | Mortero de cemento CEM II/B-P 32,5 N tipo M-5, confeccionado en obra con 250 kg/m³ de cemento y una proporción en volumen 1/6. (material) | 0.020 | 118.22 | 2.36 |
| mt08cet020a | t | Cemento CEM II / A-P 32,5 N, a granel. (material) | 0.001 | 73.81 | 0.07 |
| mo021 | h | Colocador de piedra natural. (mano de obra) | 5.922 | 5.02 | 29.73 |
| mo058 | h | Ayudante colocador de piedra natural. (mano de obra) | 5.922 | 3.52 | 20.85 |
| % | % | Costes directos complementarios | 2 % | 343.16 | 6.86 |
|  |  | Costes directos |  |  | 350.02 |
