# Reparación de elemento estructural de mampostería de ladrillo cerámico, mediante sustitución de piezas

- Propiedad del archivo: CYPE INGENIEROS, S.A.
- Formato: FIEBDC-3/2002
- Ámbito geográfico: Ecuador
- Divisa: USD
- Costes indirectos: 3.00 %
- Gastos generales: 13.00 %
- Beneficio industrial: 6.00 %
- IVA: 12.00 %

## E Estructuras

### EF Mampostería

#### EFY Reparaciones

**EFY025** m³ Reparación de elemento estructural de mampostería de ladrillo cerámico, mediante sustitución de piezas.
Reparación de elemento estructural de mampostería 1/2 pie de ladrillo cerámico, mediante la sustitución de piezas deterioradas por ladrillo cerámico visto perforado hidrofugado, color Salmón, acabado liso, 24x11,5x5 cm, junta rehundida, recibido con mortero de cemento confeccionado en obra, con 250 kg/m³ de cemento, color gris, dosificación 1:6, suministrado en sacos, realizada por bataches o en paños de dimensiones reducidas.
Incluye: Limpieza y preparación de la zona a tratar. Repicado y saneado en elementos inestables. Apeo de los elementos que lo precisen. Preparación del mortero. Humectación del paramento y los ladrillos. Colocación de los ladrillos por hiladas a nivel. Rejuntado. Retirada y acopio de escombros. Carga manual de escombros sobre camión o contenedor.
Criterio de medición de proyecto: Volumen medido según documentación gráfica de Proyecto.
Criterio de medición de obra: Se medirá el volumen realmente ejecutado según especificaciones de Proyecto.

| Código | Ud | Descripción | Rendimiento | Precio | Importe |
|---|---|---|---|---|---|
| mt05plt010bb | Ud | Ladrillo cerámico visto perforado hidrofugado, color Salmón, acabado liso, 24x11,5x5 cm, densidad 1700 kg/m³. (material) | 579.710 | 0.33 | 191.30 |
| mt08aaa010a | m³ | Agua. (material) | 0.040 | 1.83 | 0.07 |
| mt01arg005a | t | Arena de cantera, para mortero preparado en obra. (material) | 0.326 | 24.41 | 7.96 |
| mt08cem000c | kg | Cemento gris en sacos. (material) | 50.400 | 0.17 | 8.57 |
| mq06hor010 | h | Concretera eléctrica con una capacidad de amasado de 160 l. (maquinaria) | 0.162 | 3.75 | 0.61 |
| mo020 | h | Albañil. (mano de obra) | 13.808 | 10.34 | 142.77 |
| mo113 | h | Peón de albañil. (mano de obra) | 11.051 | 6.38 | 70.51 |
| % | % | Herramienta menor | 2 % | 421.79 | 8.44 |
|  |  | Costes directos |  |  | 430.23 |
