# Estructura de hormigón armado

- Propiedad del archivo: CYPE INGENIEROS, S.A.
- Formato: FIEBDC-3/2002
- Ámbito geográfico: Ecuador
- Costes indirectos: 3.00 %
- Gastos generales: 13.00 %
- Beneficio industrial: 6.00 %
- IVA: 12.00 %

## E Estructuras

### EH Hormigón armado

#### EHB Sistemas de losas

**EHB050** m² Estructura de hormigón armado, realizada con hormigón f'c=210 kg/cm² (21 MPa), clase de exposición F0 S0 P0 C0, tamaño máximo del agregado 12,5 mm, consistencia blanda, preparado en obra, y vaciado con medios manuales, volumen total de hormigón 0,214 m³/m², considerando un 30% de superficie macizada, y acero Grado 60 (fy=4200 kg/cm²), con una cuantía total de 15 kg/m²; formada por: losa nervada, horizontal, sobre sistema de encofrado continuo; nervios en sitio de 10 cm, intereje 70 cm; casetón de EPS moldeado, de 60x60x16,5 cm, modelo C165, del sistema Basenet "DALIFORMA", para aligeramiento de losa nervada de 20+5 cm de canto y 3,5 cm de recubrimiento inferior de hormigón; malla electrosoldada 15x15 cm y Ø 3,5-3,5 mm, en capa de compresión. Sin incluir repercusión de columnas.
Formación de estructura de hormigón armado, realizada con hormigón f'c=210 kg/cm² (21 MPa), clase de exposición F0 S0 P0 C0, tamaño máximo del agregado 12,5 mm, consistencia blanda, preparado en obra, y vaciado con medios manuales, con un volumen total de hormigón 0,214 m³/m², considerando un 30% de superficie macizada, y acero Grado 60 (fy=4200 kg/cm²), para elaboración de la armadura (corte, doblado y conformado de elementos) en taller de obra y montaje en zona de ábacos, vigas, nervios y vigas de borde, con una cuantía de 15 kg/m²; compuesta de los siguientes elementos: LOSA NERVADA: horizontal; nervios de hormigón en sitio de 10 cm de espesor, intereje 70 cm; casetón de EPS moldeado, de 60x60x16,5 cm, modelo C165, del sistema Basenet "DALIFORMA", para aligeramiento de losa nervada de 20+5 cm de canto y 3,5 cm de recubrimiento inferior de hormigón; capa de compresión de 5 cm de espesor, con armadura de reparto formada por malla electrosoldada 15x15 cm y Ø 3,5-3,5 mm; incluso parte proporcional de macizado de capiteles, refuerzo de huecos y vigas de borde de planta, montaje y desmontaje del sistema de encofrado continuo con puntales, sopandas metálicas y superficie encofrante de madera tratada reforzada con varillas y perfiles. Sin incluir repercusión de columnas.
Incluye: Replanteo del sistema de encofrado. Montaje del encofrado. Replanteo de la geometría de la planta sobre el encofrado. Colocación de una primera alineación de plantillas sobre el encofrado. Introducción de los replanteadores de armaduras en los pivotes de la plantilla previstos para ello, a la distancia exacta que se quiera fijar al ancho del nervio. Fijación de los replanteadores mediante clavos de poliamida. Introducción de los separadores de armaduras en los huecos de los replanteadores. Fijación de los bloques aligerantes de EPS sobre la plantilla. Ejecución de las sucesivas alineaciones. Colocación de las armaduras con separadores homologados. Vaciado y compactación del hormigón. Regleado y nivelación de la capa de compresión. Curado del hormigón. Desmontaje del sistema de encofrado. Reparación de defectos superficiales.
Criterio de medición de proyecto: Superficie medida en verdadera magnitud desde las caras exteriores de las vigas de borde del perímetro, según documentación gráfica de Proyecto, deduciendo los huecos de superficie mayor de 6 m².
Criterio de medición de obra: Se medirá, en verdadera magnitud, desde las caras exteriores de las vigas de borde del perímetro, la superficie realmente ejecutada según especificaciones de Proyecto, deduciendo los huecos de superficie mayor de 6 m². Se consideran incluidos todos los elementos integrantes de la estructura señalados en los planos y detalles del Proyecto.

| Código | Ud | Descripción | Rendimiento | Precio | Importe |
|---|---|---|---|---|---|
| mt07alm020a | Ud | Puntal metálico telescópico de hasta 3 m de altura. Incluso parte proporcional de trípodes de estabilización. (material) | 0.067 | 29.48 | 1.98 |
| mt50spa050k | m³ | Tablón de madera de pino, dimensiones 20x7,2 cm. (material) | 0.002 | 312.73 | 0.63 |
| mt07alm010a | m² | Estructura soporte metálica para sistema de encofrado recuperable compuesta de: portasopandas, sopandas, tabica perimetral y chapa de remate de columnas. (material) | 0.011 | 17.90 | 0.20 |
| mt07alp030d | m² | Tablero aglomerado hidrófugo reforzado de 35 mm de espesor, para evitar la flecha en las zonas de macizados y capiteles. (material) | 0.275 | 12.98 | 3.57 |
| mt50spa101 | kg | Clavos de acero. (material) | 0.025 | 1.18 | 0.03 |
| mt07cpd010a | Ud | Casetón de EPS moldeado, de 60x60x16,5 cm, modelo C165, del sistema Basenet "DALIFORMA", para aligeramiento de losa nervada de 20+5 cm de canto y 3,5 cm de recubrimiento inferior de hormigón. (material) | 1.430 | 3.79 | 5.42 |
| mt07cpd020a | Ud | Repercusión, por m², de piezas especiales de polipropileno reciclado (plantillas, replanteadores, separadores de armaduras y clavos de poliamida), necesarias para el montaje del sistema Basenet "DALIFORMA", de aligeramiento de losa nervada de 3,5 cm de recubrimiento inferior. (material) | 1.000 | 4.46 | 4.46 |
| mt07aco060a | kg | Acero en barras corrugadas, Grado 60 (fy=4200 kg/cm²), elaborado en taller y colocado en obra, diámetros varios, según NTE-INEN-2167 y ASTM A 706. (material) | 15.750 | 0.97 | 15.28 |
| mt08var050 | kg | Alambre galvanizado para atar, de 1,30 mm de diámetro. (material) | 0.150 | 1.13 | 0.17 |
| mt07ame040b | m² | Malla electrosoldada con alambres longitudinales y transversales de 3,5 mm de diámetro espaciados 15x15 cm, según NTE-INEN-2209 y ASTM A 497. (material) | 1.100 | 1.24 | 1.36 |
| mt08aaa010a | m³ | Agua. (material) | 0.051 | 1.54 | 0.08 |
| mt01arg000c | m³ | Arena cribada. (material) | 0.117 | 6.13 | 0.72 |
| mt01arg001cd | m³ | Agregado grueso homogeneizado, de tamaño máximo 12,5 mm. (material) | 0.117 | 10.23 | 1.20 |
| mt08cem000c | kg | Cemento gris en sacos. (material) | 91.599 | 0.15 | 13.74 |
| mt08adt030 | l | Aditivo plastificante para la reducción del agua de amasado del hormigón. (material) | 0.458 | 4.83 | 2.21 |
| mq06hor010 | h | Concretera. (maquinaria) | 0.147 | 1.72 | 0.25 |
| op00ciz020 |  | Cizalla para acero en barras corrugadas. | 1.000 | 0.00 | 0.00 |
| op00ata010 |  | Atadora de armadura. | 1.000 | 0.00 | 0.00 |
| op00sie020 |  | Sierra de disco fijo, para mesa de trabajo. | 1.000 | 0.00 | 0.00 |
| au00auh040 |  | Vibrador de hormigón, eléctrico. | 1.000 | 0.00 | 0.00 |
| mo043 | h | Encofrador. (mano de obra) | 0.585 | 5.27 | 3.08 |
| mo089 | h | Ayudante encofrador. (mano de obra) | 0.550 | 3.70 | 2.04 |
| mo042 | h | Fierrero. (mano de obra) | 0.248 | 5.27 | 1.31 |
| mo088 | h | Ayudante fierrero. (mano de obra) | 0.268 | 3.70 | 0.99 |
| mo044 | h | Maestro de estructura mayor, en el proceso de vaciado. (mano de obra) | 0.589 | 5.27 | 3.10 |
| mo090 | h | Ayudante estructurista, en el proceso de vaciado. (mano de obra) | 0.589 | 3.70 | 2.18 |
| mo111 | h | Peón de albañil. (mano de obra) | 0.309 | 3.38 | 1.04 |
| mo110 | h | Peón especializado. (mano de obra) | 0.324 | 3.45 | 1.12 |
| % | % | Costes directos complementarios | 2 % | 66.16 | 1.32 |
|  |  | Costes directos |  |  | 67.48 |
