# Conector de 8 cm de altura, fijado con clavos de disparo sobre vigas metálicas en losas con placas colaborantes de 10 cm de espesor mínimo

- Propiedad del archivo: CYPE INGENIEROS, S.A.
- Formato: FIEBDC-3/2002
- Ámbito geográfico: Ecuador
- Costes indirectos: 3.00 %
- Gastos generales: 13.00 %
- Beneficio industrial: 6.00 %
- IVA: 16.00 %

## E Estructuras

### EH Hormigón armado

#### EHX Losas con placas colaborantes

**EHX020** Ud Conector de 8 cm de altura, fijado con clavos de disparo sobre vigas metálicas en losas con placas colaborantes de 10 cm de espesor mínimo.
Suministro y montaje de conector de acero galvanizado de 8 cm de altura, para su utilización sobre vigas metálicas en losas con placas colaborantes de 10 cm de espesor mínimo situados en ambiente con riesgo de corrosión; fijado mediante pistola con clavos de disparo de acero galvanizado. Incluso parte proporcional de cartuchos de pólvora y demás elementos necesarios para su colocación.
Incluye: Replanteo y disposición de conectores. Fijación de conectores mediante disparo de clavos con pistola de cartuchos de pólvora.
Criterio de medición de proyecto: Número de unidades previstas, según documentación gráfica de Proyecto.
Criterio de medición de obra: Se medirá el número de unidades realmente ejecutadas según especificaciones de Proyecto.

| Código | Ud | Descripción | Rendimiento | Precio | Importe |
|---|---|---|---|---|---|
| mt07cem010b | Ud | Conector en "L", de acero galvanizado, de 8 cm de altura, para fijar a estructura de acero mediante clavado. (material) | 1.000 | 1.22 | 1.22 |
| mt07cem020 | Ud | Clavos de acero galvanizado, para aplicación con pistola. (material) | 2.000 | 0.22 | 0.44 |
| mt07cem030 | Ud | Cartucho de pólvora para fijación por disparo con clavadora. (material) | 2.000 | 0.14 | 0.28 |
| op00lla010 |  | Llave de impacto. | 1.000 | 0.00 | 0.00 |
| mo040 | h | Maestro de estructura mayor. (mano de obra) | 0.033 | 3.98 | 0.13 |
| mo083 | h | Ayudante estructurista. (mano de obra) | 0.033 | 2.80 | 0.09 |
| % | % | Costes directos complementarios | 2 % | 2.16 | 0.04 |
|  |  | Costes directos |  |  | 2.20 |
