# Conector de 9,5 cm de altura, fijado con clavos de disparo sobre vigas metálicas en losas con placas colaborantes de 9,5 cm de espesor mínimo

- Propiedad del archivo: CYPE INGENIEROS, S.A.
- Formato: FIEBDC-3/2002
- Ámbito geográfico: Ecuador
- Costes indirectos: 3.00 %
- Gastos generales: 13.00 %
- Beneficio industrial: 6.00 %
- IVA: 16.00 %

## E Estructuras

### EH Hormigón armado

#### EHX Losas con placas colaborantes

**EHX020** Ud Conector de 9,5 cm de altura, fijado con clavos de disparo sobre vigas metálicas en losas con placas colaborantes de 9,5 cm de espesor mínimo.
Suministro y montaje de conector de acero galvanizado de 9,5 cm de altura, para su utilización sobre vigas metálicas en losas con placas colaborantes de 9,5 cm de espesor mínimo situados en ambiente sin riesgo de corrosión; fijado mediante pistola con clavos de disparo de acero galvanizado. Incluso parte proporcional de cartuchos de pólvora y demás elementos necesarios para su colocación.
Incluye: Replanteo y disposición de conectores. Fijación de conectores mediante disparo de clavos con pistola de cartuchos de pólvora.
Criterio de medición de proyecto: Número de unidades previstas, según documentación gráfica de Proyecto.
Criterio de medición de obra: Se medirá el número de unidades realmente ejecutadas según especificaciones de Proyecto.

| Código | Ud | Descripción | Rendimiento | Precio | Importe |
|---|---|---|---|---|---|
| mt07cem010c | Ud | Conector en "L", de acero galvanizado, de 9,5 cm de altura, para fijar a estructura de acero mediante clavado. (material) | 1.000 | 1.34 | 1.34 |
| mt07cem020 | Ud | Clavos de acero galvanizado, para aplicación con pistola. (material) | 2.000 | 0.22 | 0.44 |
| mt07cem030 | Ud | Cartucho de pólvora para fijación por disparo con clavadora. (material) | 2.000 | 0.14 | 0.28 |
| op00lla010 |  | Llave de impacto. | 1.000 | 0.00 | 0.00 |
| mo040 | h | Maestro de estructura mayor. (mano de obra) | 0.033 | 3.98 | 0.13 |
| mo083 | h | Ayudante estructurista. (mano de obra) | 0.033 | 2.80 | 0.09 |
| % | % | Costes directos complementarios | 2 % | 2.28 | 0.05 |
|  |  | Costes directos |  |  | 2.33 |
