# Aplicación manual de mortero tixotrópico

- Propiedad del archivo: CYPE INGENIEROS, S.A.
- Formato: FIEBDC-3/2002
- Ámbito geográfico: Ecuador
- Divisa: USD
- Costes indirectos: 3.00 %
- Gastos generales: 13.00 %
- Beneficio industrial: 6.00 %
- IVA: 12.00 %

## E Estructuras

### EH Hormigón armado

#### EHY Reparaciones

**EHY030** m² Aplicación manual de mortero tixotrópico, de fraguado rápido, con inhibidores de corrosión, de elevada resistencia mecánica, con una resistencia a compresión a 28 días mayor o igual a 50 N/mm², un módulo de elasticidad de 20000 N/mm², en capa de 15 mm de espesor medio, con acabado superficial fratasado con esponja o fratás, para reparación y refuerzo estructural de elemento de hormigón.
Aplicación manual de mortero tixotrópico, de fraguado rápido, con inhibidores de corrosión, de elevada resistencia mecánica, con una resistencia a compresión a 28 días mayor o igual a 50 N/mm², un módulo de elasticidad de 20000 N/mm², en capa de 15 mm de espesor medio, con acabado superficial fratasado con esponja o fratás, para reparación y refuerzo estructural de elemento de hormigón.
Incluye: Humectación de la superficie soporte. Preparación de la mezcla. Aplicación del producto. Perfilado de aristas. Curado.
Criterio de medición de proyecto: Superficie medida según documentación gráfica de Proyecto.
Criterio de medición de obra: Se medirá la superficie realmente ejecutada según especificaciones de Proyecto.

| Código | Ud | Descripción | Rendimiento | Precio | Importe |
|---|---|---|---|---|---|
| mt09rew050d | kg | Mortero tixotrópico, de fraguado rápido, con inhibidores de corrosión, de elevada resistencia mecánica, con una resistencia a compresión a 28 días mayor o igual a 50 N/mm², un módulo de elasticidad de 20000 N/mm², para reparación estructural del hormigón. (material) | 25.500 | 0.73 | 18.62 |
| mt08aaa010a | m³ | Agua. (material) | 0.004 | 1.61 | 0.01 |
| mo020 | h | Albañil. (mano de obra) | 0.482 | 7.18 | 3.46 |
| mo113 | h | Peón de albañil. (mano de obra) | 0.482 | 4.42 | 2.13 |
| % | % | Herramienta menor | 2 % | 24.22 | 0.48 |
|  |  | Costes directos |  |  | 24.70 |
