# Anclaje metálico de seguridad por expansión

- Propiedad del archivo: CYPE INGENIEROS, S.A.
- Formato: FIEBDC-3/2002
- Ámbito geográfico: Ecuador
- Costes indirectos: 3.00 %
- Gastos generales: 13.00 %
- Beneficio industrial: 6.00 %
- IVA: 12.00 %

## E Estructuras

### EH Hormigón armado

#### EHZ Refuerzos y anclajes

**EHZ420** Ud Anclaje metálico de seguridad por expansión, realizado sobre hormigón de resistencia característica mínima 20 N/mm², de acero galvanizado calidad 8.8, según ISO 898-1, de 8 mm de diámetro y 97 mm de longitud, insertado en taladro de 10 mm de diámetro y 80 mm de profundidad.
Anclaje metálico de seguridad por expansión, realizado sobre hormigón de resistencia característica mínima 20 N/mm², de acero galvanizado calidad 8.8, según ISO 898-1, de 8 mm de diámetro y 97 mm de longitud, insertado en taladro de 10 mm de diámetro y 80 mm de profundidad. Incluso parte proporcional de replanteo, realización del taladro con martillo percutor y broca de tamaño adecuado; limpieza del polvo resultante en la perforación, con aire a presión; inserción del anclaje de acero en el taladro y colocación de la pieza a fijar; aplicación del par de apriete con llave dinamométrica para la expansión del anclaje.
Incluye: Replanteo de la posición del anclaje. Ejecución del taladro. Limpieza del polvo resultante. Introducción del anclaje. Aplicación del par de apriete con llave dinamométrica. Limpieza de los restos sobrantes.
Criterio de medición de proyecto: Número de unidades previstas, según documentación gráfica de Proyecto.
Criterio de medición de obra: Se medirá el número de unidades realmente ejecutadas según especificaciones de Proyecto.

| Código | Ud | Descripción | Rendimiento | Precio | Importe |
|---|---|---|---|---|---|
| mt09reh310aa | Ud | Anclaje expansivo mecánico compuesto por tornillo de cabeza hexagonal acero galvanizado calidad 8.8, según ISO 898-1 de 8 mm de diámetro y 97 mm de longitud, arandela y sección de plástico colapsable, para fijaciones sobre estructuras de hormigón. (material) | 1.000 | 3.59 | 3.59 |
| op00tal010 |  | Taladro. | 1.000 | 0.00 | 0.00 |
| mo019 | h | Albañil. (mano de obra) | 0.109 | 5.02 | 0.55 |
| mo110 | h | Peón especializado. (mano de obra) | 0.109 | 3.45 | 0.38 |
| % | % | Costes directos complementarios | 2 % | 4.52 | 0.09 |
|  |  | Costes directos |  |  | 4.61 |
