# Relleno y nivelación de la superficie de un elemento estructural de hormigón endurecido, con 5 mm de espesor de mortero fluido, para uso general

- Propiedad del archivo: CYPE INGENIEROS, S.A.
- Formato: FIEBDC-3/2002
- Ámbito geográfico: Ecuador
- Costes indirectos: 3.00 %
- Gastos generales: 13.00 %
- Beneficio industrial: 6.00 %
- IVA: 12.00 %

## E Estructuras

### EH Hormigón armado

#### EHZ Refuerzos y anclajes

**EHZ500** m² Relleno y nivelación de la superficie de un elemento estructural de hormigón endurecido, con 5 mm de espesor de mortero fluido, para uso general.
Formación de relleno y nivelación de 5 mm de espesor con mortero fluido, para uso general, sobre la superficie de un elemento estructural de hormigón endurecido. Incluso parte proporcional de replanteo, limpieza de la superficie soporte, preparación de la mezcla, vertido y curado del mortero.
Incluye: Replanteo. Limpieza de la superficie soporte. Preparación de la mezcla. Vertido de la capa de mortero. Curado del mortero. Limpieza de los restos generados.
Criterio de medición de proyecto: Superficie medida según documentación gráfica de Proyecto.
Criterio de medición de obra: Se medirá la superficie realmente ejecutada según especificaciones de Proyecto.

| Código | Ud | Descripción | Rendimiento | Precio | Importe |
|---|---|---|---|---|---|
| mt09reh360c | kg | Mortero fluido, para uso general, para anclajes y rellenos de 5 a 50 mm de espesor. (material) | 11.000 | 0.36 | 3.96 |
| mt08aaa010a | m³ | Agua. (material) | 0.010 | 0.92 | 0.01 |
| mo019 | h | Albañil. (mano de obra) | 0.333 | 5.02 | 1.67 |
| mo111 | h | Peón de albañil. (mano de obra) | 0.333 | 3.38 | 1.13 |
| % | % | Costes directos complementarios | 2 % | 6.77 | 0.14 |
|  |  | Costes directos |  |  | 6.91 |
