# Mortero fluido, para uso general, aplicado en la formación de un anclaje estructural

- Propiedad del archivo: CYPE INGENIEROS, S.A.
- Formato: FIEBDC-3/2002
- Ámbito geográfico: Ecuador
- Costes indirectos: 3.00 %
- Gastos generales: 13.00 %
- Beneficio industrial: 6.00 %
- IVA: 12.00 %

## E Estructuras

### EH Hormigón armado

#### EHZ Refuerzos y anclajes

**EHZ510** m³ Mortero fluido, para uso general, aplicado en la formación de un anclaje estructural.
Mortero fluido, para uso general, aplicado en la formación del anclaje de un elemento estructural de hormigón endurecido. Incluso parte proporcional de replanteo, limpieza de la superficie soporte, preparación de la mezcla, vertido y curado del mortero.
Incluye: Replanteo. Limpieza de la zona de aplicación. Preparación de la mezcla. Vertido del mortero en capas sucesivas. Curado del mortero. Limpieza de los restos generados.
Criterio de medición de proyecto: Volumen medido según documentación gráfica de Proyecto.
Criterio de medición de obra: Se medirá el volumen realmente ejecutado según especificaciones de Proyecto.

| Código | Ud | Descripción | Rendimiento | Precio | Importe |
|---|---|---|---|---|---|
| mt09reh360c | kg | Mortero fluido, para uso general, para anclajes y rellenos de 5 a 50 mm de espesor. (material) | 2310.000 | 0.36 | 831.60 |
| mo019 | h | Albañil. (mano de obra) | 7.754 | 5.02 | 38.93 |
| mo111 | h | Peón de albañil. (mano de obra) | 7.754 | 3.38 | 26.21 |
| % | % | Costes directos complementarios | 2 % | 896.74 | 17.93 |
|  |  | Costes directos |  |  | 914.67 |
