# Cenefa de tablero rechapado de madera de sapeli rameado para barnizar

- Propiedad del archivo: CYPE INGENIEROS, S.A.
- Formato: FIEBDC-3/2002
- Ámbito geográfico: Ecuador
- Costes indirectos: 3.00 %
- Gastos generales: 13.00 %
- Beneficio industrial: 6.00 %
- IVA: 12.00 %

## F Fachadas

### FD Defensas de exteriores

#### FDP Persianas y cenefas

**FDP030** m Cenefa de tablero rechapado de madera de sapeli rameado para barnizar.
Suministro y montaje de cenefa de persiana realizado con tablero rechapado de madera de sapeli rameado para barnizar, de 11 mm de espesor, con altura entre 30 y 50 cm, sobre bastidor de madera de 50x20 mm, con costados, fondo y techo, y con tapa registrable con bisagras de piano. Incluso parte proporcional de canteados. Totalmente montado.
Incluye: Formación de cenefa. Colocación de tapa registrable.
Criterio de medición de proyecto: Longitud medida según documentación gráfica de Proyecto.
Criterio de medición de obra: Se medirá la longitud realmente ejecutada según especificaciones de Proyecto.

| Código | Ud | Descripción | Rendimiento | Precio | Importe |
|---|---|---|---|---|---|
| mt22cca010c | m | Cenefa en tablero rechapado de madera de sapeli rameado, para barnizar, de 11 mm de espesor y 30 a 50 cm de altura, incluso tapa registrable con bisagras de piano. (material) | 1.050 | 27.41 | 28.78 |
| op00ato010 |  | Atornillador. | 1.000 | 0.00 | 0.00 |
| op00tal010 |  | Taladro. | 1.000 | 0.00 | 0.00 |
| op00cla010 |  | Clavadora. | 1.000 | 0.00 | 0.00 |
| mo016 | h | Carpintero. (mano de obra) | 0.494 | 5.11 | 2.52 |
| mo056 | h | Ayudante carpintero. (mano de obra) | 0.353 | 3.55 | 1.25 |
| % | % | Costes directos complementarios | 2 % | 32.55 | 0.65 |
|  |  | Costes directos |  |  | 33.20 |
