# Reja de aluminio

- Propiedad del archivo: CYPE INGENIEROS, S.A.
- Formato: FIEBDC-3/2002
- Ámbito geográfico: Ecuador
- Divisa: USD
- Costes indirectos: 3.00 %
- Gastos generales: 13.00 %
- Beneficio industrial: 6.00 %
- IVA: 12.00 %

## F Fachadas y particiones

### FD Defensas

#### FDR Rejas metálicas

**FDR020** m² Reja de aluminio.
Reja de aluminio anodizado natural compuesta por barrotes verticales de 30x15 mm, con 12 cm de separación y fijados a bastidor de 40x25 mm. Incluso pletinas para fijación mediante atornillado en obra de mampostería con tacos de nylon y tornillos de acero. Elaboración en taller y ajuste final en obra.
Incluye: Marcado de los puntos de fijación del bastidor. Presentación de la reja. Aplomado y nivelación. Resolución de las uniones del bastidor a los paramentos. Montaje de elementos complementarios.
Criterio de medición de proyecto: Superficie del hueco a cerrar, medida según documentación gráfica de Proyecto.
Criterio de medición de obra: Se medirá, con las dimensiones del hueco, la superficie realmente ejecutada según especificaciones de Proyecto.

| Código | Ud | Descripción | Rendimiento | Precio | Importe |
|---|---|---|---|---|---|
| mt25rej010a | m² | Reja de aluminio anodizado natural, formada por barrotes verticales de 30x15 mm, cada 12 cm, fijados a bastidor de 40x25 mm. (material) | 1.000 | 111.63 | 111.63 |
| mt26aaa033a | Ud | Anclaje mecánico con taco de nylon y tornillo de acero galvanizado, de cabeza avellanada. (material) | 4.000 | 0.39 | 1.56 |
| op00ato010 |  | Atornillador. | 1.000 | 0.00 | 0.00 |
| op00amo010 |  | Amoladora o radial. | 1.000 | 0.00 | 0.00 |
| op00tal010 |  | Taladro. | 1.000 | 0.00 | 0.00 |
| mo018 | h | Cerrajero. (mano de obra) | 0.323 | 10.47 | 3.38 |
| mo059 | h | Ayudante cerrajero. (mano de obra) | 0.259 | 6.64 | 1.72 |
| % | % | Herramienta menor | 2 % | 118.29 | 2.37 |
|  |  | Costes directos |  |  | 120.66 |
