# Fachada flotante de aluminio realizado mediante el sistema Strugal S52 Invertido

- Propiedad del archivo: CYPE INGENIEROS, S.A.
- Formato: FIEBDC-3/2002
- Ámbito geográfico: Ecuador
- Costes indirectos: 3.00 %
- Gastos generales: 13.00 %
- Beneficio industrial: 6.00 %
- IVA: 16.00 %

## F Fachadas

### FM Fachadas flotantes

#### FMY Sistemas de fachada flotante

**FMY020** m² Fachada flotante de aluminio realizado mediante el sistema Strugal S52 Invertido, de "STRUGAL", con estructura portante calculada para una sobrecarga máxima debida a la acción del viento de 60 kg/m², compuesta por una retícula con una separación entre montantes de 150 cm y una distancia entre ejes de la losa o puntos de anclaje de 300 cm; cerramiento compuesto de un 40% de superficie opaca (antepechos, cantos de losa y cielos rasos) y un 60% de superficie transparente fija doble vidriado Isolar Solarlux "VITRO CRISTALGLASS", Isolar Solarlux Neutro 62 Temprado 6/6/6.
Incluye: Preparación de las bases de fijación para recibir los sistemas de anclaje de la fachada flotante. Replanteo de los ejes primarios del entramado. Presentación y sujeción previa a la estructura del edificio de los ejes primarios del entramado. Alineación, aplomado y nivelación de los perfiles primarios. Sujeción definitiva del entramado primario. Preparación del sistema de recepción del entramado secundario. Presentación y sujeción previa al entramado de los perfiles secundarios. Alineación, aplomado y nivelación de los perfiles. Sujeción definitiva. Colocación, montaje y ajuste del vidrio a los perfiles. Sellado final de estanqueidad.

| Código | Ud | Descripción | Rendimiento | Precio | Importe |
|---|---|---|---|---|---|
| mt25mce010h | m | Montante de aluminio, "STRUGAL", de 120x52 mm (Ix= 288,90 cm4), acabado lacado color blanco, incluso junta central de estanqueidad y juntas interiores de montante, provisto de canal de desagüe y ventilación. (material) | 0.667 | 31.56 | 21.05 |
| mt25mce030C | m | Perfil de anclaje del cristal de aluminio, sistema Strugal S52 Invertido, "STRUGAL", acabado lacado color blanco, incluso juntas del cristal. (material) | 2.000 | 8.63 | 17.26 |
| mt25mce060a | m | Tapa embellecedora de aluminio en remate del perfil de anclaje del cristal, tanto en posición horizontal como en posición vertical, para su uso con el sistema Strugal S52 Invertido, "STRUGAL", acabado lacado color blanco. (material) | 2.000 | 7.31 | 14.62 |
| mt25mce100e | Ud | Repercusión, por m², de accesorios de fachadas flotantes para el sistema Muro Invertido "STRUGAL", elementos de anclaje y sujeción y remates a obra. (material) | 1.000 | 15.19 | 15.19 |
| mt21vei011fneaac | m² | Doble vidriado Isolar Solarlux "VITRO CRISTALGLASS", conjunto formado por vidrio exterior Solarlux Neutro 62 Temprado de 6 mm, cámara de aire deshidratada con perfil separador de aluminio y doble sellado perimetral, de 6 mm, y vidrio interior Float incoloro de 6 mm de espesor. (material) | 0.604 | 89.35 | 53.97 |
| mt25mce070aa | m² | Panel de chapa de aluminio modelo S2709 "STRUGAL", de 2000x1000 mm y 9 mm de espesor total, acabado lacado color blanco, formado por lámina de aluminio de 0,7 mm y alma aislante de poliestireno extruido (densidad 35 kg/m³). (material) | 0.402 | 57.09 | 22.95 |
| mt21sik020a | Ud | Cartucho de silicona sintética incolora Elastosil-605-S "SIKA", de 310 ml (rendimiento aproximado en juntas de estanqueidad de 2 m por cartucho). (material) | 0.630 | 2.74 | 1.73 |
| mt21sik020b | Ud | Cartucho de silicona sintética de color Elastosil-605-S "SIKA", de 310 ml (rendimiento aproximado en juntas de estanqueidad de 2 m por cartucho). (material) | 0.700 | 2.74 | 1.92 |
| mt21vva021 | Ud | Material auxiliar para la colocación de vidrios. (material) | 1.000 | 1.29 | 1.29 |
| op00ato010 |  | Atornillador. | 1.000 | 0.00 | 0.00 |
| mo016 | h | Fierrero. (mano de obra) | 0.813 | 4.04 | 3.28 |
| mo054 | h | Ayudante fierrero. (mano de obra) | 1.109 | 2.81 | 3.12 |
| mo044 | h | Instalador de fachada flotante. (mano de obra) | 1.774 | 3.98 | 7.06 |
| mo087 | h | Ayudante instalador de fachada flotante. (mano de obra) | 2.661 | 2.80 | 7.45 |
| % | % | Costes directos complementarios | 2 % | 170.89 | 3.42 |
|  |  | Costes directos |  |  | 174.31 |
