# Mampara acristalada de 4x2,9 m con luna incolora y perfiles de acero galvanizado, con remate superior de acero galvanizado

- Propiedad del archivo: CYPE INGENIEROS, S.A.
- Formato: FIEBDC-3/2002
- Ámbito geográfico: Ecuador
- Divisa: USD
- Costes indirectos: 3.00 %
- Gastos generales: 13.00 %
- Beneficio industrial: 6.00 %
- IVA: 12.00 %

## F Fachadas y particiones

### FO Mamparas y tabiques móviles

#### FOA De acero

**FOA010** Ud Mampara acristalada de 4x2,9 m con luna incolora y perfiles de acero galvanizado, con remate superior de acero galvanizado.
Mampara acristalada de 4x2,9 m, con luna incolora, perfiles de acero galvanizado y remate superior de panel machihembrado compuesto por dos chapas de de acero galvanizado con aislamiento intermedio de lana mineral. Incluso herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac010a | m² | Panel ciego machihembrado para mamparas, formado por dos láminas de acero galvanizado con aislamiento intermedio de lana mineral de conductividad térmica 0,039 W/(mK). (material) | 2.250 | 95.65 | 215.21 |
| mt26mac020a | m | Perfil en "U" de acero galvanizado de acero galvanizado para mamparas. (material) | 9.700 | 5.06 | 49.08 |
| mt26mac030a | m | Barredera de acero galvanizado para mamparas. (material) | 3.900 | 5.26 | 20.51 |
| mt21vpi010d | m² | Luna incolora, de 8 mm de espesor. (material) | 8.200 | 39.13 | 320.87 |
| mt26mac040 | m | Perfil de aluminio lacado para recibido del vidrio en mamparas. (material) | 18.300 | 6.92 | 126.64 |
| op00ato010 |  | Atornillador. | 1.000 | 0.00 | 0.00 |
| mo011 | h | Montador. (mano de obra) | 7.960 | 7.38 | 58.74 |
| mo080 | h | Ayudante montador. (mano de obra) | 7.960 | 4.60 | 36.62 |
| % | % | Herramienta menor | 2 % | 827.67 | 16.55 |
|  |  | Costes directos |  |  | 844.22 |
