# Mampara de 4x2,9 m, de aluminio prelacado, acristalada en la mitad de su superficie, con aislamiento intermedio de lana mineral y remate superior acristalado

- Propiedad del archivo: CYPE INGENIEROS, S.A.
- Formato: FIEBDC-3/2002
- Ámbito geográfico: Ecuador
- Divisa: USD
- Costes indirectos: 3.00 %
- Gastos generales: 13.00 %
- Beneficio industrial: 6.00 %
- IVA: 12.00 %

## F Fachadas y particiones

### FO Mamparas y tabiques móviles

#### FOL De aluminio

**FOL010** Ud Mampara de 4x2,9 m, de aluminio prelacado, acristalada en la mitad de su superficie, con aislamiento intermedio de lana mineral y remate superior acristalado.
Mampara de 4x2,9 m, acristalada en la mitad de su superficie con luna incolora y la otra mitad de panel machihembrado compuesto por dos chapas de aluminio prelacado y aislamiento intermedio de lana mineral, perfiles de aluminio prelacado y remate superior acristalado. Incluso herrajes, remates, sellado de juntas, soportes, encuentros con otros tipos de paramentos, colocación de canalizaciones para instalaciones y cajeados para mecanismos eléctricos. Totalmente terminada.
Incluye: Replanteo y marcado de los puntos de fijación. Aplomado, nivelación y fijación de los perfiles que forman el entramado. Colocación y fijación del empanelado. Colocación de la canalización para instalaciones. Tratamiento de juntas. Remate del perímetro del elemento, por las dos caras.
Criterio de medición de proyecto: Número de unidades previstas, según documentación gráfica de Proyecto.
Criterio de medición de obra: Se medirá el número de unidades realmente ejecutadas según especificaciones de Proyecto.

| Código | Ud | Descripción | Rendimiento | Precio | Importe |
|---|---|---|---|---|---|
| mt26mal010a | m² | Panel ciego machihembrado para mamparas, formado por dos chapas de aluminio prelacado con aislamiento intermedio de lana mineral de conductividad térmica 0,039 W/(mK). (material) | 4.000 | 80.57 | 322.28 |
| mt26mal020a | m | Perfil en "U" de aluminio prelacado para mamparas. (material) | 9.700 | 9.22 | 89.43 |
| mt26mal030a | m | Barredera de aluminio prelacado para mamparas. (material) | 3.900 | 11.81 | 46.06 |
| mt21vpi010d | m² | Luna incolora, de 8 mm de espesor. (material) | 7.200 | 39.13 | 281.74 |
| mt26mac040 | m | Perfil de aluminio lacado para recibido del vidrio en mamparas. (material) | 22.700 | 6.92 | 157.08 |
| op00ato010 |  | Atornillador. | 1.000 | 0.00 | 0.00 |
| mo011 | h | Montador. (mano de obra) | 7.960 | 7.38 | 58.74 |
| mo080 | h | Ayudante montador. (mano de obra) | 7.960 | 4.60 | 36.62 |
| % | % | Herramienta menor | 2 % | 991.95 | 19.84 |
|  |  | Costes directos |  |  | 1011.79 |
