# Lagrimero cerámica

- Propiedad del archivo: CYPE INGENIEROS, S.A.
- Formato: FIEBDC-3/2002
- Ámbito geográfico: Ecuador
- Divisa: USD
- Costes indirectos: 3.00 %
- Gastos generales: 13.00 %
- Beneficio industrial: 6.00 %
- IVA: 12.00 %

## H Remates y ayudas

### HR Remates de fachada

#### HRC Cerámicos

**HRC040** m Lagrimero cerámica.
Lagrimero cerámica, con un ángulo de inclinación de 10°, en piezas de 25x25x4 cm, con goterón, para cubrición de muros; recibida con mortero de cemento, confeccionado en obra, con aditivo hidrófugo, dosificación 1:4; y rejuntado entre piezas y, en su caso, de las uniones con los muros con mortero de juntas cementoso con absorción de agua reducida, CG2, para juntas entre 3 y 15 mm.
Incluye: Preparación de la superficie de apoyo. Replanteo de las piezas. Corte de las piezas. Colocación con mortero de las piezas. Relleno de juntas y limpieza.
Criterio de medición de proyecto: Longitud medida a ejes, según documentación gráfica de Proyecto.
Criterio de medición de obra: Se medirá, a ejes, la longitud realmente ejecutada según especificaciones de Proyecto.

| Código | Ud | Descripción | Rendimiento | Precio | Importe |
|---|---|---|---|---|---|
| mt20ace010b | m | Lagrimero cerámica, con un ángulo de inclinación de 10°, en piezas de 25x25x4 cm, con goterón, para cubrición de muros. (material) | 1.100 | 21.92 | 24.11 |
| mt08aaa010a | m³ | Agua. (material) | 0.006 | 1.84 | 0.01 |
| mt01arg005a | t | Arena de cantera, para mortero preparado en obra. (material) | 0.010 | 24.50 | 0.25 |
| mt08cem000c | kg | Cemento gris en sacos. (material) | 2.375 | 0.17 | 0.40 |
| mt08adt010 | kg | Aditivo hidrófugo para impermeabilización de morteros u hormigones. (material) | 0.048 | 1.47 | 0.07 |
| mt09mcr070a | kg | Mortero de juntas cementoso con resistencia elevada a la abrasión y absorción de agua reducida, CG2, para junta abierta entre 3 y 15 mm. (material) | 0.075 | 1.18 | 0.09 |
| mq06hor010 | h | Concretera eléctrica con una capacidad de amasado de 160 l. (maquinaria) | 0.006 | 3.78 | 0.02 |
| op00amo010 |  | Amoladora o radial. | 1.000 | 0.00 | 0.00 |
| mo020 | h | Albañil. (mano de obra) | 0.326 | 10.64 | 3.47 |
| mo113 | h | Peón de albañil. (mano de obra) | 0.391 | 6.56 | 2.56 |
| % | % | Herramienta menor | 2 % | 30.98 | 0.62 |
|  |  | Costes directos |  |  | 31.60 |
