# Dintel de hormigón polímero, de 16x5 cm

- Propiedad del archivo: CYPE INGENIEROS, S.A.
- Formato: FIEBDC-3/2002
- Ámbito geográfico: Ecuador
- Costes indirectos: 3.00 %
- Gastos generales: 13.00 %
- Beneficio industrial: 6.00 %
- IVA: 12.00 %

## H Remates y ayudas

### HR Remates

#### HRD Dinteles

**HRD010** m Dintel de hormigón polímero, de 16x5 cm.
Suministro y colocación de dintel de hormigón polímero, de 16x5 cm, con goterón y anclaje metálico de acero galvanizado, empotrado en las jambas, recibido con una capa de mortero de cemento, confeccionado en obra, con aditivo hidrófugo, dosificación 1:3, con un espesor de 15 mm, sobre la que se introducen los anclajes metálicos, previendo una junta de 5 mm entre piezas. Incluso sellado entre piezas y uniones con los cerramientos y carpinterías con masilla de poliuretano de gran flexibilidad.
Incluye: Replanteo de las piezas en el hueco o remate. Colocación de reglas y plomadas sujetas al muro. Colocación, aplomado, nivelación y alineación. Sellado de juntas y limpieza del dintel.
Criterio de medición de proyecto: Longitud del ancho del hueco, medida según documentación gráfica de Proyecto, incrementada en 5 cm a cada lado.
Criterio de medición de obra: Se medirá, con el ancho del hueco, la longitud realmente ejecutada según especificaciones de Proyecto, incluyendo las entregas en los apoyos.

| Código | Ud | Descripción | Rendimiento | Precio | Importe |
|---|---|---|---|---|---|
| mt08aaa010a | m³ | Agua. (material) | 0.006 | 1.19 | 0.01 |
| mt01arg005a | t | Arena de cantera, para mortero preparado en obra. (material) | 0.005 | 16.33 | 0.08 |
| mt08cem000c | kg | Cemento gris en sacos. (material) | 1.575 | 0.12 | 0.19 |
| mt08adt010 | kg | Aditivo hidrófugo para impermeabilización de morteros u hormigones. (material) | 0.032 | 0.95 | 0.03 |
| mt20dho010c | m | Dintel de hormigón polímero, de 16x5 cm, con goterón y anclaje metálico de acero galvanizado. (material) | 1.050 | 28.75 | 30.19 |
| mq06hor010 | h | Concretera. (maquinaria) | 0.011 | 1.31 | 0.01 |
| op00amo010 |  | Amoladora o radial. | 1.000 | 0.00 | 0.00 |
| mo019 | h | Albañil. (mano de obra) | 0.276 | 5.02 | 1.39 |
| mo111 | h | Peón de albañil. (mano de obra) | 0.313 | 3.38 | 1.06 |
| % | % | Costes directos complementarios | 2 % | 32.96 | 0.66 |
|  |  | Costes directos |  |  | 33.62 |
