# Calefón a gasóleo, doméstico, de baja temperatura, de pie, para calefacción y A.C.S

- Propiedad del archivo: CYPE INGENIEROS, S.A.
- Formato: FIEBDC-3/2002
- Ámbito geográfico: Ecuador
- Divisa: USD
- Costes indirectos: 3.00 %
- Gastos generales: 13.00 %
- Beneficio industrial: 6.00 %
- IVA: 12.00 %

## I Instalaciones

### IC Calefacción, refrigeración, climatización y A.C.S.

#### ICC Calefones a gasóleo

**ICC116** Ud Calefón a gasóleo, doméstico, de baja temperatura, de pie, para calefacción y A.C.S.
Calefón de pie, de baja temperatura, con cuerpo de fundición de hierro gris GL 180 para quemador presurizado para gasóleo, potencia de calefacción 21 kW, peso 175 kg, dimensiones 773x600x601 mm, número de elementos 3, contenido de agua 33 l, presión máxima de trabajo 4 bar, quemador de gasóleo de llama azul de 23 kW de potencia, cuadro de regulación, de 154x366x327 mm, con cronotermostato modulante con sonda de temperatura exterior, kit de unión de calefón a gasóleo a colector o grupo de bombeo, kit de seguridad para calefón a gasóleo, kit de unión de calefón a gasóleo a vaso de expansión, con interacumulador vertical de suelo, para producción de A.C.S. en combinación con calefón, de 160 l, con kit de conexión hidráulica para conectar el calefón a el acumulador, sin incluir el ducto para evacuación de los productos de la combustión. Totalmente montada, conexionada y probada.
Incluye: Replanteo. Presentación de los elementos. Montaje del calefón y sus accesorios. Conexionado con las redes de conducción de agua, de gasóleo, de salubridad y eléctrica, y con el ducto de evacuación de los productos de la combustión. Puesta en marcha.
Criterio de medición de proyecto: Número de unidades previstas, según documentación gráfica de Proyecto.
Criterio de medición de obra: Se medirá el número de unidades realmente ejecutadas según especificaciones de Proyecto.

| Código | Ud | Descripción | Rendimiento | Precio | Importe |
|---|---|---|---|---|---|
| mt38cqj100a | Ud | Calefón de pie, de baja temperatura, con cuerpo de fundición de hierro gris GL 180 para quemador presurizado para gasóleo, potencia de calefacción 21 kW, peso 175 kg, dimensiones 773x600x601 mm, número de elementos 3, contenido de agua 33 l, presión máxima de trabajo 4 bar. (material) | 1.000 | 1961.70 | 1961.70 |
| mt38cqj101a | Ud | Cuadro de regulación, de 154x366x327 mm, con cronotermostato modulante con sonda de temperatura exterior. (material) | 1.000 | 685.91 | 685.91 |
| mt38cqj102a | Ud | Quemador de gasóleo de llama azul de 23 kW de potencia, para calefones de 20 a 25 kW de potencia. (material) | 1.000 | 1200.34 | 1200.34 |
| mt38cqj520a | Ud | Kit de seguridad para calefón a gasóleo, compuesto por manómetro, válvula de seguridad y purgador de aire. (material) | 1.000 | 152.27 | 152.27 |
| mt38cqj530a | Ud | Kit de unión de calefón a gasóleo a vaso de expansión, con válvula de llenado y vaciado. (material) | 1.000 | 152.27 | 152.27 |
| mt38cqj575a | Ud | Interacumulador vertical de suelo, para producción de A.C.S. en combinación con calefón, de 160 l, de acero esmaltado, con intercambiador de un serpentín, eficiencia energética clase B, con aislamiento térmico de espuma rígida de poliuretano, protección contra la corrosión con ánodo de magnesio y control de temperatura por sonda NTC. (material) | 1.000 | 1118.03 | 1118.03 |
| mt38cqj577a | Ud | Kit de conexión hidráulica para conectar el calefón a el acumulador. (material) | 1.000 | 493.85 | 493.85 |
| mt38www012 | Ud | Material auxiliar para instalaciones de calefacción y A.C.S. (material) | 1.000 | 2.96 | 2.96 |
| mo004 | h | Técnico calefactor. (mano de obra) | 2.205 | 10.62 | 23.42 |
| mo103 | h | Ayudante calefactor. (mano de obra) | 2.205 | 6.62 | 14.60 |
| % | % | Herramienta menor | 2 % | 5805.35 | 116.11 |
|  |  | Costes directos |  |  | 5921.46 |
