# Centralita para grupo de impulsión para colector

- Propiedad del archivo: CYPE INGENIEROS, S.A.
- Formato: FIEBDC-3/2002
- Ámbito geográfico: Ecuador
- Divisa: USD
- Costes indirectos: 3.00 %
- Gastos generales: 13.00 %
- Beneficio industrial: 6.00 %
- IVA: 12.00 %

## I Instalaciones

### IC Calefacción, refrigeración, climatización y A.C.S.

#### ICE Emisores por agua para calefacción y refrigeración

**ICE162** Ud Centralita para grupo de impulsión para colector.
Sistema para control de la temperatura del agua de impulsión por accionamiento de la válvula motorizada de 3 vías, control del calefón, de la producción de A.C.S. y de la bomba de circulación y programación semanal con 9 horarios preconfigurados y 4 horarios de libre programación, en instalaciones de calefacción, formado por centralita de control, sonda de temperatura de impulsión y sonda de temperatura exterior, termostato digital programable, antena para conexión vía radio de la centralita de control con los termostatos. Totalmente montada, conexionada y probada.
Incluye: Colocación, fijación y conexionado eléctrico y de comunicación con todos los elementos que lo demanden en la instalación.
Criterio de medición de proyecto: Número de unidades previstas, según documentación gráfica de Proyecto.
Criterio de medición de obra: Se medirá el número de unidades realmente ejecutadas según especificaciones de Proyecto.

| Código | Ud | Descripción | Rendimiento | Precio | Importe |
|---|---|---|---|---|---|
| mt38esu058a | Ud | Sistema para control de la temperatura del agua de impulsión por accionamiento de la válvula motorizada de 3 vías, control del calefón, de la producción de A.C.S. y de la bomba de circulación y programación semanal con 9 horarios preconfigurados y 4 horarios de libre programación, en instalaciones de calefacción, formado por centralita de control, sonda de temperatura de impulsión y sonda de temperatura exterior. (material) | 1.000 | 520.43 | 520.43 |
| mt38esu104a | Ud | Antena para conexión vía radio de la centralita de control con los termostatos. (material) | 1.000 | 144.35 | 144.35 |
| mt38esu038a | Ud | Termostato digital programable, dimensiones 80x80x26,5 mm, con comunicación vía radio con la centralita y sensor de humedad. (material) | 1.000 | 207.52 | 207.52 |
| mo004 | h | Técnico calefactor. (mano de obra) | 0.244 | 9.71 | 2.37 |
| mo103 | h | Ayudante calefactor. (mano de obra) | 0.244 | 6.04 | 1.47 |
| % | % | Herramienta menor | 2 % | 876.14 | 17.52 |
|  |  | Costes directos |  |  | 893.66 |
