# Sistema de calefacción y refrigeración por suelo radiante de baja altura, en seco

- Propiedad del archivo: CYPE INGENIEROS, S.A.
- Formato: FIEBDC-3/2002
- Ámbito geográfico: Ecuador
- Divisa: USD
- Costes indirectos: 3.00 %
- Gastos generales: 13.00 %
- Beneficio industrial: 6.00 %
- IVA: 12.00 %

## I Instalaciones

### IC Calefacción, refrigeración, climatización y A.C.S.

#### ICE Emisores por agua para calefacción y refrigeración

**ICE135** m² Sistema de calefacción y refrigeración por suelo radiante de baja altura, en seco.
Sistema de calefacción por suelo radiante de baja altura, compuesto por, perfil perimetral de fibras sintéticas, de 1000x45x15 mm, panel aislante moldeado, de poliestireno extruido (XPS), de 1200x600 mm y 15 mm de espesor, con difusores de aluminio y tubo de polietileno reticulado (PE-Xa) con barrera de oxígeno, de 9,9 mm de diámetro exterior y 1,1 mm de espesor. Totalmente montado, conexionado y probado.
Incluye: Preparación y limpieza de la superficie de apoyo. Replanteo de la instalación. Fijación del perfil perimetral. Colocación de los paneles. Replanteo de la tubería. Colocación y fijación de las tuberías.
Criterio de medición de proyecto: Superficie útil, medida según documentación gráfica de Proyecto.
Criterio de medición de obra: Se medirá la superficie realmente ejecutada según especificaciones de Proyecto.

| Código | Ud | Descripción | Rendimiento | Precio | Importe |
|---|---|---|---|---|---|
| mt17epu032a | m | Perfil perimetral de fibras sintéticas, de 1000x45x15 mm. (material) | 0.600 | 20.58 | 12.35 |
| mt17epu030a | m² | Panel aislante moldeado, de poliestireno extruido (XPS), de 1200x600 mm y 15 mm de espesor, con difusores de aluminio, paso del tubo múltiplo de 10 cm. (material) | 1.389 | 91.91 | 127.66 |
| mt37tpu017a | m | Tubo de polietileno reticulado (PE-Xa) con barrera de oxígeno, de 9,9 mm de diámetro exterior y 1,1 mm de espesor, según ISO 15875-2. (material) | 10.000 | 4.40 | 44.00 |
| mo004 | h | Técnico calefactor. (mano de obra) | 0.818 | 10.62 | 8.69 |
| mo103 | h | Ayudante calefactor. (mano de obra) | 0.818 | 6.62 | 5.42 |
| % | % | Herramienta menor | 2 % | 198.12 | 3.96 |
|  |  | Costes directos |  |  | 202.08 |
