# Deshumidificador de condensación

- Propiedad del archivo: CYPE INGENIEROS, S.A.
- Formato: FIEBDC-3/2002
- Ámbito geográfico: Ecuador
- Divisa: USD
- Costes indirectos: 3.00 %
- Gastos generales: 13.00 %
- Beneficio industrial: 6.00 %
- IVA: 12.00 %

## I Instalaciones

### IC Calefacción, refrigeración, climatización y A.C.S.

#### ICF Unidades no autónomas para climatización

**ICF100** Ud Deshumidificador de condensación.
Deshumidificador para cielo raso, caudal de aire nominal 500 m³/h, dimensiones 840x290x600 mm, presión de aire nominal 52 Pa, deshumidificación 42 l/24h (aire a 26°C, humedad relativa 65%), con posibilidad de apoyo de potencia frigorífica sensible, compuesto por unidad frigorífica completa con compresor hermético rotativo y refrigerante R-134a, ventilador centrífugo de 3 velocidades, batería de pretratamiento, batería de postratamiento, envolvente de lámina zincada, tablero eléctrico de alimentación con placa electrónica de control y gestión. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt38rdz910f | Ud | Deshumidificador para cielo raso, caudal de aire nominal 500 m³/h, dimensiones 840x290x600 mm, presión de aire nominal 52 Pa, deshumidificación 42 l/24h (aire a 26°C, humedad relativa 65%), con posibilidad de apoyo de potencia frigorífica sensible, compuesto por unidad frigorífica completa con compresor hermético rotativo y refrigerante R-134a, ventilador centrífugo de 3 velocidades, batería de pretratamiento, batería de postratamiento, envolvente de lámina zincada, tablero eléctrico de alimentación con placa electrónica de control y gestión. (material) | 1.000 | 2880.81 | 2880.81 |
| mo005 | h | Técnico instalador de climatización. (mano de obra) | 3.663 | 10.62 | 38.90 |
| mo104 | h | Ayudante instalador de climatización. (mano de obra) | 3.663 | 6.62 | 24.25 |
| % | % | Herramienta menor | 2 % | 2943.96 | 58.88 |
|  |  | Costes directos |  |  | 3002.84 |
