# Calefón a gas, doméstico, convencional, mural, para calefacción

- Propiedad del archivo: CYPE INGENIEROS, S.A.
- Formato: FIEBDC-3/2002
- Ámbito geográfico: Ecuador
- Divisa: USD
- Costes indirectos: 3.00 %
- Gastos generales: 13.00 %
- Beneficio industrial: 6.00 %
- IVA: 12.00 %

## I Instalaciones

### IC Calefacción, refrigeración, climatización y A.C.S.

#### ICG Calefones a gas

**ICG031** Ud Calefón a gas, doméstico, convencional, mural, para calefacción.
Calefón mural a gas butano y propano, sólo calefacción, cámara de combustión estanca, potencia modulante de 9 a 30 kW, dimensiones 850x440x370 mm, encendido electrónico y seguridad por ionización, sin llama piloto, panel de mandos con display digital, vaso de expansión, kit estándar de evacuación de humos y plantilla de montaje. Totalmente montada, conexionada y probada.
Incluye: Replanteo. Presentación de los elementos. Montaje del calefón y sus accesorios. Conexionado con las redes de conducción de agua, de gas, de salubridad y eléctrica, y con el ducto de evacuación de los productos de la combustión. Puesta en marcha.
Criterio de medición de proyecto: Número de unidades previstas, según documentación gráfica de Proyecto.
Criterio de medición de obra: Se medirá el número de unidades realmente ejecutadas según especificaciones de Proyecto.

| Código | Ud | Descripción | Rendimiento | Precio | Importe |
|---|---|---|---|---|---|
| mt38cmj016e | Ud | Calefón mural a gas butano y propano, sólo calefacción, cámara de combustión estanca, potencia modulante de 9 a 30 kW, dimensiones 850x440x370 mm, encendido electrónico y seguridad por ionización, sin llama piloto, panel de mandos con display digital, vaso de expansión, kit estándar de evacuación de humos y plantilla de montaje. (material) | 1.000 | 2265.53 | 2265.53 |
| mt38www010 | Ud | Material auxiliar para instalaciones de calefacción. (material) | 1.000 | 2.36 | 2.36 |
| mo004 | h | Técnico calefactor. (mano de obra) | 3.663 | 10.62 | 38.90 |
| mo103 | h | Ayudante calefactor. (mano de obra) | 3.663 | 6.62 | 24.25 |
| % | % | Herramienta menor | 2 % | 2331.04 | 46.62 |
|  |  | Costes directos |  |  | 2377.66 |
