# Calefón a gas, colectivo, de condensación, de pie, de acero inoxidable

- Propiedad del archivo: CYPE INGENIEROS, S.A.
- Formato: FIEBDC-3/2002
- Ámbito geográfico: Ecuador
- Divisa: USD
- Costes indirectos: 3.00 %
- Gastos generales: 13.00 %
- Beneficio industrial: 6.00 %
- IVA: 12.00 %

## I Instalaciones

### IC Calefacción, refrigeración, climatización y A.C.S.

#### ICG Calefones a gas

**ICG234** Ud Calefón a gas, colectivo, de condensación, de pie, de acero inoxidable.
Calefón de pie, de condensación, con cuerpo de acero inoxidable y quemador de premezcla de gas natural y propano con encendido electrónico, potencia útil (80/60°C) 185,9 kW, potencia útil (50/30°C) 200 kW, rendimiento útil (80/60°C) 97,32%, rendimiento útil (50/30°C) 104,2%, rendimiento útil (50/30°C) al 30% de la carga 109,1%, peso 212 kg, emisión de NOx clase 6, regulación con salidas para 3 circuitos directos de calefacción y A.C.S., entradas para sondas de temperatura, señal de alarma, función antilegionela, tres programaciones horarias, posibilidad de control remoto desde un smartphone, tablet o PC con navegador de internet y de control de hasta 15 calefones en cascada, y sonda de temperatura exterior. Incluso y desagüe a sumidero para el vaciado del calefón y el drenaje de la válvula de seguridad, sin incluir el ducto para evacuación de los productos de la combustión. Totalmente montada, conexionada y probada.
Incluye: Replanteo. Presentación de los elementos. Montaje del calefón y sus accesorios. Conexionado con las redes de conducción de agua, de gas, de salubridad y eléctrica, y con el ducto de evacuación de los productos de la combustión. Puesta en marcha.
Criterio de medición de proyecto: Número de unidades previstas, según documentación gráfica de Proyecto.
Criterio de medición de obra: Se medirá el número de unidades realmente ejecutadas según especificaciones de Proyecto.

| Código | Ud | Descripción | Rendimiento | Precio | Importe |
|---|---|---|---|---|---|
| mt38bax025g | Ud | Calefón de pie, de condensación, con cuerpo de acero inoxidable y quemador de premezcla de gas natural y propano con encendido electrónico, potencia útil (80/60°C) 185,9 kW, potencia útil (50/30°C) 200 kW, rendimiento útil (80/60°C) 97,32%, rendimiento útil (50/30°C) 104,2%, rendimiento útil (50/30°C) al 30% de la carga 109,1%, peso 212 kg, emisión de NOx clase 6, regulación con salidas para 3 circuitos directos de calefacción y A.C.S., entradas para sondas de temperatura, señal de alarma, función antilegionela, tres programaciones horarias, posibilidad de control remoto desde un smartphone, tablet o PC con navegador de internet y de control de hasta 15 calefones en cascada, y sonda de temperatura exterior. (material) | 1.000 | 16519.41 | 16519.41 |
| mt38www050 | Ud | Desagüe a sumidero, para el drenaje de la válvula de seguridad, compuesto por 1 m de tubo de acero negro de 1/2" y embudo desagüe, incluso accesorios y piezas especiales. (material) | 1.000 | 21.10 | 21.10 |
| mt38www010 | Ud | Material auxiliar para instalaciones de calefacción. (material) | 1.000 | 2.36 | 2.36 |
| mo004 | h | Técnico calefactor. (mano de obra) | 4.884 | 10.62 | 51.87 |
| mo103 | h | Ayudante calefactor. (mano de obra) | 4.884 | 6.62 | 32.33 |
| % | % | Herramienta menor | 2 % | 16627.07 | 332.54 |
|  |  | Costes directos |  |  | 16959.61 |
