# Estufa a pellets

- Propiedad del archivo: CYPE INGENIEROS, S.A.
- Formato: FIEBDC-3/2002
- Ámbito geográfico: Ecuador
- Divisa: USD
- Costes indirectos: 3.00 %
- Gastos generales: 13.00 %
- Beneficio industrial: 6.00 %
- IVA: 12.00 %

## I Instalaciones

### IC Calefacción, refrigeración, climatización y A.C.S.

#### ICH Chimeneas, hogares, cocinas, cassettes insertables y estufas

**ICH030** Ud Estufa a pellets.
Estufa a pellets, potencia térmica nominal de 4,8 a 11 kW, rendimiento 89%, volumen de calefacción, calculado con un requisito de 40 W/m³, 270 m³, revestimiento de acero color marfil, sistema de ventilación forzada controlada electrónicamente, con mando a distancia, compuesta de frontal (puerta, rejilla y puerta inferior) de fundición, hogar de ladrillos refractarios, quemador de fundición, cristal cerámico resistente a los 800°C, panel de control con pantalla de led, termostato-programador, difusor de flujo de aire direccionable, empuñadura oculta para apertura, humidificador de aire ambiental y depósito para pellets de 32,5 litros. Incluso accesorios de conexión al ducto de evacuación de los productos de la combustión, sin incluir este ducto. Totalmente montada y conexionada.
Incluye: Replanteo de la estufa. Presentación de los elementos. Montaje de la estufa y sus accesorios. Conexión al ducto de evacuación.
Criterio de medición de proyecto: Número de unidades previstas, según documentación gráfica de Proyecto.
Criterio de medición de obra: Se medirá el número de unidades realmente ejecutadas según especificaciones de Proyecto.

| Código | Ud | Descripción | Rendimiento | Precio | Importe |
|---|---|---|---|---|---|
| mt38arc020fp | Ud | Estufa a pellets, potencia térmica nominal de 4,8 a 11 kW, rendimiento 89%, volumen de calefacción, calculado con un requisito de 40 W/m³, 270 m³, revestimiento de acero color marfil, sistema de ventilación forzada controlada electrónicamente, con mando a distancia, compuesta de frontal (puerta, rejilla y puerta inferior) de fundición, hogar de ladrillos refractarios, quemador de fundición, cristal cerámico resistente a los 800°C, panel de control con pantalla de led, termostato-programador, difusor de flujo de aire direccionable, empuñadura oculta para apertura, humidificador de aire ambiental y depósito para pellets de 32,5 litros. (material) | 1.000 | 4321.22 | 4321.22 |
| mt38arc600a | Ud | Puesta en marcha y formación en el manejo de estufa a pellets. (material) | 1.000 | 84.42 | 84.42 |
| mo004 | h | Técnico calefactor. (mano de obra) | 1.204 | 10.62 | 12.79 |
| mo103 | h | Ayudante calefactor. (mano de obra) | 1.204 | 6.62 | 7.97 |
| % | % | Herramienta menor | 2 % | 4426.40 | 88.53 |
|  |  | Costes directos |  |  | 4514.93 |
