# Cocina a leña

- Propiedad del archivo: CYPE INGENIEROS, S.A.
- Formato: FIEBDC-3/2002
- Ámbito geográfico: Ecuador
- Divisa: USD
- Costes indirectos: 3.00 %
- Gastos generales: 13.00 %
- Beneficio industrial: 6.00 %
- IVA: 12.00 %

## I Instalaciones

### IC Calefacción, refrigeración, climatización y A.C.S.

#### ICH Chimeneas, hogares, cocinas, cassettes insertables y estufas

**ICH050** Ud Cocina a leña.
Cocina a leña, potencia térmica nominal 10 kW, rendimiento 75,3%, volumen de calefacción, calculado con un requisito de 40 W/m³, 250 m³, revestimiento de cerámica color beige, ventilación por convección natural, compuesta de hogar de fundición, cristal cerámico resistente a los 800°C, cajón de cenizas, aire primario y aire secundario regulables manualmente, sacude-parrilla de accionamiento exterior, placa de fundición para cocinar con anillas extraíbles, horno para cocinar de acero inoxidable con parrilla cromada y termómetro, base de piedra y cristal de seguridad para niños. Incluso accesorios de conexión al ducto de evacuación de los productos de la combustión, sin incluir este ducto. Totalmente montada y conexionada.
Incluye: Replanteo de la cocina. Presentación de los elementos. Montaje de la cocina y sus accesorios. Conexión al ducto de evacuación.
Criterio de medición de proyecto: Número de unidades previstas, según documentación gráfica de Proyecto.
Criterio de medición de obra: Se medirá el número de unidades realmente ejecutadas según especificaciones de Proyecto.

| Código | Ud | Descripción | Rendimiento | Precio | Importe |
|---|---|---|---|---|---|
| mt38arc051ce | Ud | Cocina a leña, potencia térmica nominal 10 kW, rendimiento 75,3%, volumen de calefacción, calculado con un requisito de 40 W/m³, 250 m³, revestimiento de cerámica color beige, ventilación por convección natural, compuesta de hogar de fundición, cristal cerámico resistente a los 800°C, cajón de cenizas, aire primario y aire secundario regulables manualmente, sacude-parrilla de accionamiento exterior, placa de fundición para cocinar con anillas extraíbles, horno para cocinar de acero inoxidable con parrilla cromada y termómetro, base de piedra y cristal de seguridad para niños. (material) | 1.000 | 3635.32 | 3635.32 |
| mt38arc600c | Ud | Puesta en marcha y formación en el manejo de cocina a leña. (material) | 1.000 | 84.42 | 84.42 |
| mo004 | h | Técnico calefactor. (mano de obra) | 1.204 | 10.62 | 12.79 |
| mo103 | h | Ayudante calefactor. (mano de obra) | 1.204 | 6.62 | 7.97 |
| % | % | Herramienta menor | 2 % | 3740.50 | 74.81 |
|  |  | Costes directos |  |  | 3815.31 |
