# Caja de selección de flujo refrigerante, sistema VRF con recuperación de calor, para gas R-410A, para un máximo de 5 unidades interiores, modelo RBM-Y1123FE "TOSHIBA"

- Propiedad del archivo: CYPE INGENIEROS, S.A.
- Formato: FIEBDC-3/2002
- Ámbito geográfico: Ecuador
- Costes indirectos: 3.00 %
- Gastos generales: 13.00 %
- Beneficio industrial: 6.00 %
- IVA: 12.00 %

## I Instalaciones

### IC Calefacción, climatización y A.C.S.

#### ICP Sistema VRF (Toshiba)

**ICP500** Ud Caja de selección de flujo refrigerante, sistema VRF con recuperación de calor, para gas R-410A, para un máximo de 5 unidades interiores, modelo RBM-Y1123FE "TOSHIBA".
Suministro e instalación de caja de selección de flujo refrigerante, sistema VRF con recuperación de calor, para gas R-410A, para un máximo de 5 unidades interiores, modelo RBM-Y1123FE "TOSHIBA", con una capacidad máxima de unidades interiores conectadas aguas abajo menor de 11,2 kW, alimentación monofásica (230V/50Hz), de 190x250x160 mm, 5 kg. Totalmente montada y conexionada.
Incluye: Conexionado.
Criterio de medición de proyecto: Número de unidades previstas, según documentación gráfica de Proyecto.
Criterio de medición de obra: Se medirá el número de unidades realmente ejecutadas según especificaciones de Proyecto.

| Código | Ud | Descripción | Rendimiento | Precio | Importe |
|---|---|---|---|---|---|
| mt42tsb500a | Ud | Caja de selección de flujo refrigerante, sistema VRF con recuperación de calor, para gas R-410A, para un máximo de 5 unidades interiores, modelo RBM-Y1123FE "TOSHIBA", con una capacidad máxima de unidades interiores conectadas aguas abajo menor de 11,2 kW, alimentación monofásica (230V/50Hz), de 190x250x160 mm, 5 kg. (material) | 1.000 | 1205.39 | 1205.39 |
| mo004 | h | Técnico instalador de climatización. (mano de obra) | 0.602 | 5.19 | 3.12 |
| mo102 | h | Ayudante instalador de climatización. (mano de obra) | 0.602 | 3.51 | 2.11 |
| % | % | Costes directos complementarios | 2 % | 1210.62 | 24.21 |
|  |  | Costes directos |  |  | 1234.83 |
