# Derivación de línea frigorífica formada por tres juntas, una para la línea de líquido, otra para la línea de descarga de gas y otra para la línea de succión de gas, modelo RBM-BY105FE "TOSHIBA"

- Propiedad del archivo: CYPE INGENIEROS, S.A.
- Formato: FIEBDC-3/2002
- Ámbito geográfico: Ecuador
- Costes indirectos: 3.00 %
- Gastos generales: 13.00 %
- Beneficio industrial: 6.00 %
- IVA: 12.00 %

## I Instalaciones

### IC Calefacción, climatización y A.C.S.

#### ICP Sistema VRF (Toshiba)

**ICP515** Ud Derivación de línea frigorífica formada por tres juntas, una para la línea de líquido, otra para la línea de descarga de gas y otra para la línea de succión de gas, modelo RBM-BY105FE "TOSHIBA".
Suministro e instalación de derivación de línea frigorífica formada por tres juntas, una para la línea de líquido, otra para la línea de descarga de gas y otra para la línea de succión de gas, modelo RBM-BY105FE "TOSHIBA". Totalmente montada y conexionada.
Incluye: Conexionado.
Criterio de medición de proyecto: Número de unidades previstas, según documentación gráfica de Proyecto.
Criterio de medición de obra: Se medirá el número de unidades realmente ejecutadas según especificaciones de Proyecto.

| Código | Ud | Descripción | Rendimiento | Precio | Importe |
|---|---|---|---|---|---|
| mt42tsb525b | Ud | Conjunto de tres juntas, una para la línea de líquido, otra para la línea de descarga de gas y otra para la línea de succión de gas, modelo RBM-BY105FE "TOSHIBA", con una capacidad máxima de unidades interiores conectadas aguas abajo entre 17,9 y 39,5 kW. (material) | 1.000 | 190.18 | 190.18 |
| mo004 | h | Técnico instalador de climatización. (mano de obra) | 0.060 | 5.19 | 0.31 |
| mo102 | h | Ayudante instalador de climatización. (mano de obra) | 0.060 | 3.51 | 0.21 |
| % | % | Costes directos complementarios | 2 % | 190.70 | 3.81 |
|  |  | Costes directos |  |  | 194.51 |
