# Control remoto central Smart Manager Data Analyzer

- Propiedad del archivo: CYPE INGENIEROS, S.A.
- Formato: FIEBDC-3/2002
- Ámbito geográfico: Ecuador
- Costes indirectos: 3.00 %
- Gastos generales: 13.00 %
- Beneficio industrial: 6.00 %
- IVA: 12.00 %

## I Instalaciones

### IC Calefacción, climatización y A.C.S.

#### ICP Sistema VRF (Toshiba)

**ICP530** Ud Control remoto central Smart Manager Data Analyzer, con posibilidad de conexión a PC con navegador web, para control de hasta 128 unidades interiores de aire acondicionado conectadas a dos redes TCC-Link de 64 unidades cada una, para control de forma individual, global, por zonas (64 por cada red) y por grupos (64 por cada red), modelo BMS-SM1280ETLE "TOSHIBA".
Suministro e instalación de control remoto central Smart Manager Data Analyzer, con posibilidad de conexión a PC con navegador web, para control de hasta 128 unidades interiores de aire acondicionado conectadas a dos redes TCC-Link de 64 unidades cada una, para control de forma individual, global, por zonas (64 por cada red) y por grupos (64 por cada red), modelo BMS-SM1280ETLE "TOSHIBA", con monitorización de consumos mediante conexión a PC local, obtención de gráficos y generación de informes, calendario de programación con funciones avanzadas, conexión a interface con entradas y salidas digitales para alarmas de fuego, contactos de ventana y otros, ajustes avanzados de funcionamiento: restricciones de temperatura, modos de ahorro y control de pico de consumo. Totalmente montado, conexionado y probado.
Incluye: Replanteo. Colocación y fijación de los elementos. Conexionado.
Criterio de medición de proyecto: Número de unidades previstas, según documentación gráfica de Proyecto.
Criterio de medición de obra: Se medirá el número de unidades realmente ejecutadas según especificaciones de Proyecto.

| Código | Ud | Descripción | Rendimiento | Precio | Importe |
|---|---|---|---|---|---|
| mt42tsb690a | Ud | Control remoto central Smart Manager Data Analyzer, con posibilidad de conexión a PC con navegador web, para control de hasta 128 unidades interiores de aire acondicionado conectadas a dos redes TCC-Link de 64 unidades cada una, para control de forma individual, global, por zonas (64 por cada red) y por grupos (64 por cada red), modelo BMS-SM1280ETLE "TOSHIBA", con monitorización de consumos mediante conexión a PC local, obtención de gráficos y generación de informes, calendario de programación con funciones avanzadas, conexión a interface con entradas y salidas digitales para alarmas de fuego, contactos de ventana y otros, ajustes avanzados de funcionamiento: restricciones de temperatura, modos de ahorro y control de pico de consumo. (material) | 1.000 | 4017.95 | 4017.95 |
| mo004 | h | Técnico instalador de climatización. (mano de obra) | 1.204 | 5.19 | 6.25 |
| mo102 | h | Ayudante instalador de climatización. (mano de obra) | 1.204 | 3.51 | 4.23 |
| % | % | Costes directos complementarios | 2 % | 4028.43 | 80.57 |
|  |  | Costes directos |  |  | 4109.00 |
