# Cable bus de comunicaciones, bipolar, apantallado, de 1,25 mm² de sección

- Propiedad del archivo: CYPE INGENIEROS, S.A.
- Formato: FIEBDC-3/2002
- Ámbito geográfico: Ecuador
- Costes indirectos: 3.00 %
- Gastos generales: 13.00 %
- Beneficio industrial: 6.00 %
- IVA: 12.00 %

## I Instalaciones

### IC Calefacción, climatización y A.C.S.

#### ICP Sistema VRF (Toshiba)

**ICP550** m Cable bus de comunicaciones, bipolar, apantallado, de 1,25 mm² de sección.
Suministro e instalación de cable bus de comunicaciones, bipolar, apantallado, de 1,25 mm² de sección, sin polaridad. Totalmente montado, conexionado y probado.
Incluye: Replanteo. Conexionado.
Criterio de medición de proyecto: Número de unidades previstas, según documentación gráfica de Proyecto.
Criterio de medición de obra: Se medirá el número de unidades realmente ejecutadas según especificaciones de Proyecto.

| Código | Ud | Descripción | Rendimiento | Precio | Importe |
|---|---|---|---|---|---|
| mt42tsb910a | m | Cable bus de comunicaciones, bipolar, apantallado, de 1,25 mm² de sección, sin polaridad (material) | 1.000 | 10.71 | 10.71 |
| mo004 | h | Técnico instalador de climatización. (mano de obra) | 0.060 | 5.19 | 0.31 |
| mo102 | h | Ayudante instalador de climatización. (mano de obra) | 0.060 | 3.51 | 0.21 |
| % | % | Costes directos complementarios | 2 % | 11.23 | 0.22 |
|  |  | Costes directos |  |  | 11.45 |
