# Interacumulador de combinación, para producción de A.C.S. y calefacción

- Propiedad del archivo: CYPE INGENIEROS, S.A.
- Formato: FIEBDC-3/2002
- Ámbito geográfico: Ecuador
- Divisa: USD
- Costes indirectos: 3.00 %
- Gastos generales: 13.00 %
- Beneficio industrial: 6.00 %
- IVA: 12.00 %

## I Instalaciones

### IC Calefacción, refrigeración, climatización y A.C.S.

#### ICS Sistemas de conducción de agua

**ICS052** Ud Interacumulador de combinación, para producción de A.C.S. y calefacción.
Interacumulador combinado, para producción de A.C.S. y agua para calefacción, de 1000 l de capacidad, altura 2036 mm, diámetro 790 mm, con intercambiador de serpentín para A.C.S. de acero inoxidable, cuba para calefacción con serpentín, aislamiento térmico de 100 mm de espesor de espuma blanda de poliuretano libre de CFC con envolvente de poliestireno. Incluso válvulas de corte, elementos de montaje y accesorios necesarios para su correcto funcionamiento.
Incluye: Replanteo. Colocación. Conexionado. Comprobación de su correcto funcionamiento.
Criterio de medición de proyecto: Número de unidades previstas, según documentación gráfica de Proyecto.
Criterio de medición de obra: Se medirá el número de unidades realmente ejecutadas según especificaciones de Proyecto.

| Código | Ud | Descripción | Rendimiento | Precio | Importe |
|---|---|---|---|---|---|
| mt38csg400g | Ud | Interacumulador combinado, para producción de A.C.S. y agua para calefacción, de 1000 l de capacidad, altura 2036 mm, diámetro 790 mm, con intercambiador de serpentín para A.C.S. de acero inoxidable, cuba para calefacción con serpentín, aislamiento térmico de 100 mm de espesor de espuma blanda de poliuretano libre de CFC con envolvente de poliestireno. (material) | 1.000 | 4643.07 | 4643.07 |
| mt37sve010d | Ud | Válvula de esfera de latón niquelado para roscar de 1". (material) | 6.000 | 17.46 | 104.76 |
| mt38www011 | Ud | Material auxiliar para instalaciones de A.C.S. (material) | 1.000 | 2.04 | 2.04 |
| mo004 | h | Técnico calefactor. (mano de obra) | 1.818 | 10.62 | 19.31 |
| mo103 | h | Ayudante calefactor. (mano de obra) | 1.818 | 6.62 | 12.04 |
| % | % | Herramienta menor | 2 % | 4781.22 | 95.62 |
|  |  | Costes directos |  |  | 4876.84 |
